# Togostr. 11
Angebotsaufforderung (GAEB DA 2000 1.2, DA83)
Projekt: 017250
Währung: EUR
Auftraggeber: Covivio
Erstellt mit: GAEB Toolbox V3.3 G90 R20230829, iTWO_64 V24.0.454, 30.06.2026

## Zusätzlicher Text
AUFTRAGGEBER:  Covivio Immobilien SE
  c/o Covivio Immobilien GmbH
  Cornelius-Frederickstr. 19, 13351 Berlin

BAUVORHABEN:  Togostraße 11; 11a

  13351 Berlin

GEWERK:  WDVS

Beschreibung des Bauvorhabens

Erneuerung des Garten/Hofbereiches

Standort

Der Standort befindet sich im Berliner Ortsteil Wedding.

Termin

Aufmaß:  ab 03.03.2026 - 15.04.2026
Ausführung:  ab 07.09.2026 - 20.11.2026

## 030 Gartenbau
Datum: 30.06.2026

### Bereich 01 Allgemeine Informationen

*Hinweis: A) ALLGEMEINE VORBEMERKUNGEN*
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere  Mietern höflich und hilfsbereit zu begegnen. In Gesprächen mit den Mietern ist das Bemühen von  Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht  gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.
TLKNr: Stamm_MLV_NB/3221/

*Hinweis: B) ALLGEMEINE TECHNISCHE VORBEMERKUNGEN*
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.
TLKNr: Stamm_MLV_NB/3304/

*Hinweis: C) Besondere Technische Vorbemerkungen / Technische Vertragsbedingungen*
Grundlage des Vertrags ist die  Vergabe- und
Vertragsordnung für Bauleistungen (VOB) Teil B -
Allgemeine Vertragsbedingungen für die Ausführung von
Bauleistungen
Die Ausführung der Leistungen erfolgt auf Grundlage der
VOB Teil C - Allgemeine Technische Vertragsbedingungen
für Bauleistungen
werden Bestandteil des Vertrags

Zusätzlich werden alle fachbezogenen DIN-Normen
Bestandteile des Vertrags.

*Hinweis: 1. ANGABEN ZUR BAUSTELLE*
1. ANGABEN ZUR BAUSTELLE

1.1
LAGE DER BAUSTELLE
Das Bauvorhaben liegt in Berlin an der Togostraße 11 und 11a.

Die Freianlage umfasst ein Gartenstücken mit circa 1700 m².

Bauherr und Auftraggeber ist die

Covivio Immobilien SE
c/o Covivio Immobilien GmbH
Cornelius-Frederickstr. 19, 13351 Berlin

Bauleiter vor Ort: Peer Bröse

Die Umgestaltung umfasst folgende Arbeiten:
ca. 200 m² Wegeflächen
ca.900 m² Vegetationsflächen
ca. 40 m Zaunbauarbeiten
ca. 35 m Mauerscheiben zur Hangsicherung
Anschlußarbeiten an Bestandswegeflächen
Pflanzarbeiten

1.2
BETRIEBLICHE BEDINGUNGEN
Bei den o.g. Vorhaben handelt es sich um die Erneuerung einer gemeinschaftlichen Freianlage sowie Parkplätzen. Die Arbeiten sind möglichst so durchzuführen, dass der umgebende Straßen-,  Rad- und Fußgängerverkehr nicht behindert wird.

1.3
ART UND LAGE DER GEPLANTEN BAULICHEN ANLAGEN,
Die zu bearbeitende Fläche beträgt im Gesamten circa 1200 m².
Die von einem urbanen Umfeld umgebene Wohnanlage
befindet sich in Berlin, Ortsteil Wedding, im Afrikanischen Viertel.
Im wesentlichen handelt es sich bei den Anlagen um einen Hinterhof mit Parkplätzen und umliegendem Gartenstücke.
Das Gelände hat einen Höhenversatz. Die Parkplätze werden durch die Hofdurchfahrt befahren. Das Gartenstück ist mit Mauerscheiben gegenüber dem Parkplatz abgefangen. Der Gartenbreiche liegt circa 1 Meter höher und wird mit Treppen aus dem 1. Geschoss und über eine Treppe vom Parkplatz aus begangen.
Die sonstige Geländeoberfläche ist nahezu eben.
Innerhalb der Gartenfläche sind dirverse Bäume vorhanden.

1.4
VERKEHRSVERHÄLTNISSE AUF DER BAUSTELLE.
Die Bauarbeiten können durch Anwohnerverkehr, sowie
durch den innerstädischen Verkehr beeinträchtigt werden. Eventuelle Behinderungen hierdurch sind der Bauleitung unverzüglich anzuzeigen, berechtigen den AN aber nicht zu Nachforderungen. Die  Baustellenzu- bzw. ausfahrten erfolgen über das Nachbargrundstück Togostraße 12-13.

1.5
FÜR DEN VERKEHR FREIZUHALTENDE FLÄCHEN.
Beeinträchtigungen des Fahrzeug-, Fuß-, und Radverkehrs
auf den vorgenannten Straßen und Wege sind bei den Arbeiten im Bereich der Straßen unbedingt zu vermeiden.
Bei Arbeiten in diesem Bereich  sind die Einschränkungen des Verkehrs auf ein Mindestmaß zu reduzieren. Für den Zeitraum der Arbeiten ist die Einholung notwendiger Sperrgenehmigungen bei der zuständigen Behörde zwingend seitens Auftragnehmer einzuholen.

1.6
TRANSPORTEINRICHTUNGEN UND TRANSPORTWEGE
Die Baustelle ist nur eingeschränkt für größere Baufahrzeuge  erreichbar. Diese Vorgaben gelten insbesondere zum Schutz der vorhandenen Vegetationsflächen.
Die Baustelle wird über das Nachbargrundstück Togostraße 12-13 befahren. Hierzu muss eine Baustraße bestehend aus Fahrplatten aus Stahl eingerichtet werden.

1.7
ÜBERLASSUNG VON ANSCHLÜSSEN
FÜR WASSER, ENERGIE UND ABWASSER
Anschlussmöglichkeiten für Strom und Wasser sind auf der Baustelle  nicht vorhanden. Die Kosten für Bereitstellung und Abrechnung trägt der AN. Diese sind mit den angebotenen Einheitspreisen abgegolten.

1.8
BENUTZUNG ODER MITBENUTZUNG
ÜBERLASSENEN FLÄCHEN UND RÄUME DES BAUHERRN.
Lagerplatz für Material, Maschinen und sonstige Baustelleneinrichtung ausschließlich auf der Baustelle und dort nur eingeschränkt vorhanden. Anderweitige Lagerplätze werden vom Bauherrn nicht zur Verfügung gestellt.

1.9
BODENVERHÄLTNISSE, BAUGRUND
Zur Beurteilung des Baugrundes ist kein Bodengutachten
erstellt worden. Daher werden die angetroffenen und zu
bearbeitenden Bodenschichten zunächst wie folgt zugeordnet:
Oberboden Bodengruppe A(OH,OU) nach
DIN 18196, Bodenklasse 1 nach DIN 18300 (2012),
Auffüllungen, Bodengruppe A(UL,UM,GU)  Bodenklasse 4
Tragschichtmaterialien Schlacke Zuordnung gem. LAGA
Bauschutt Z1.2
Hinsichtlich der Frostempfindlichkeit gem. ZTVE-STB
handelt es sich bei den Bodenarten um F1 -  F3 Böden.

1.10
HYDROLOGISCHE VERHÄLTNISSE
Da die Bodeneingriffe bodennah erfolgen, ist von einer
Beeinträchtigung von Schichten-, bzw. Grundwasser nicht
auszugehen. Da es sich bei den zu bearbeitenden Böden
z.T. um bindige Böden handelt ist zum Teil mit temporärer Staunässe nach Niederschlägen zu rechnen.

1.11
BESONDERE UMWELTRECHTLICHE VORSCHRIFTEN.
Das Betanken von Fahrzeugen und Maschinen ist so vorzunehmen, dass eine Boden- und Grundwasserverunreinigung auszuschließen ist. Sollten
trotzdem Stoffe in den Boden gelangen, die eine Gefährdung darstellen, so ist der Bereich auf Kosten des AN umgehend großflächig auszukoffern und zu entsorgen. Der vorherige Zustand ist auf Kosten des AN wieder herzustellen.

1.12
BESONDERE VORGABEN FÜR DIE ENTSORGUNG
Für die zu entsorgenden Materialien sind die entsprechenden Entsorgungsnachweise (Lieferscheine, Wiegekarten) zu erbringen. Für die ordnungsgemäße Entsorgung sind ausschließlich Entsorgungsfachbetriebe gem. § 56 Kreislaufwirtschaftsgesetz zu benennen:
Der Nachweis der geordneten Entsorgung ist unmittelbar zu erbringen. Die Einheitspreise der entsprechenden Leistungspostionen verstehen sich einschließlich der einzukalkulierenden Entsorgungsgebühren.
Abrechnung erfolgt auf Grundlage des Ladegewichts und der Annahmescheine der Deponie, bzw. des Recyclingbetriebes.
Der Auftragnehmer verpflichtet sich, beim Anfall von
Abfällen diese als Erzeuger ordnungsgemäß zu entsorgen
und die hierfür erforderlichen Vorschriften zur Durchführung der elektronischen Nachweisführung (§§ 17  22 Nachweisverordnung - NachwV), d. h. die Nachweis- und Registerpflichten und evtl. anfallender Bußgelder, in eigener Verantwortung zu beachten.
Hierzu ist es erforderlich, dass im Entsorgungsnachweis
1. der Auftragnehmer als Erzeuger aufgeführt ist,
2. die Erzeuger-Nr. dem Auftragnehmer zugeordnet ist,
3. die Begleitscheine vom Auftragnehmer unterzeichnet
werden, die Verantwortliche Erklärung zum Entsorgungsnachweis vom Vertreter des Auftragnehmers
unterzeichnet wird, das Register vom Auftragnehmer geführt wird und der Auftragnehmer sich für die Teilnahme am elektronischen Abfallnachweisverfahren bei der Zentralen Koordinierungsstelle der Länder (ZKS-Abfall) elektronisch hat registrieren lassen und dort ein auf sich lautendes elektronisches Postfach eingerichtet hat. Durch die Unterschrift im Angebotsvordruck werden zugleich diese Vertragsbedingungen für Entsorgungsleistungen von gefährlichen Abfällen vom Bieter rechtsverbindlich abgegeben.

1.13 SCHUTZ VON PFLANZENBESTÄNDEN, VERKEHRSFLÄCHEN, BAUTEILEN, BAUWERKEN, GRENZSTEINEN, ETC. IM BEREICH DER BAUSTELLE.
Für alle vorhandenen privaten und öffentlichen Flächen einschließlich sämtlicher Zufahrtsflächen sind Vorkehrungen zum Schutz derselben durch den Auftragnehmer (AN) eigenverantwortlich zu treffen.
Die Regulierung etwaiger Schäden, die durch die Benutzung des AN entstehen, obliegt dem AN. Eine gesonderte Vergütung für die unter diesem Punkt beschriebenen Auflagen erfolgt nicht.
Im weiteren wird hier auf den besonderen Schutz des vorhandenen Baum- und Strauchbestandes nach DIN 18 920
ausdrücklich hingewiesen.
Es wird hier auf die zur Verfügung gestellten Bewegungsbereiche / Arbeitsbereiche hingewiesen.
Die angrenzenden Vegetationsflächen und befestigten Flächen sind absoulte Tabuzonen, die nicht befahren werden dürfen
und nicht zu Lagerzwecken dienen.

1.14
IM BEREICH DER BAUSTELLE VORHANDENE ANLAGEN,
INSBESONDERE ABWASSER-, UND VERSORGUNGSLEITUNGEN.
Der AN ist verpflichtet, sich vor Beginn der Arbeiten Informationen und Planunterlagen über die vorhandenen Versorgungstrassen der einzelnen Versorgungsunternehmen
einzuholen.
Der Auftragnehmer (AN) hat sich ebenfalls durch - in der ff. Leistungsbeschreibung näher aufgeführte - Suchgräben, Aufschluss über die tatsächliche Lage des vorhandenen Leitungsnetzes zu verschaffen, sowie die entsprechenden behördlichen und bauaufsichtlichen Sicherheitsbestimmungen einzuhalten.
Auf die Berücksichtigung und Einhaltung der Schutzausweisungen für die Ausführung von Bauarbeiten
im Bereich von Versorgungsleitungen der jeweiligen Versorgungsunternehmen wird in diesem Zusammenhang
ausdrücklich hingewiesen.

1.15
BEKANNTE ODER VERMUTETE HINDERNISSE
IM BEREICH DER BAUSTELLE
Der zu bearbeitende Bodenkörper besteht im wesentlichen aus  anthropogenen Auffüllungen. Aus diesem Grunde können vereinzelte Hindernisse im Untergrund verblieben sein. Der Abbruch, die Separierung und die Entsorgung dieser Hindernisse ist entsprechend im Leistungstext berücksichtigt.
Werden während der Bauphase im Boden Elemente oder
Spuren gefunden, die Anlaß zur Annahme geben, dass sie
Kulturdenkmale sind, so ist dieses unverzüglich der örtlichen Bauleitung anzuzeigen. Die Weiterführung der Arbeiten in diesem Bereich ist bis zur Klärung untersagt.

1.16
KAMPFMITTEL
Die Durchführung der Arbeiten haben mit der gebotenen Vorsicht zu erfolgen, da ein Kampfmittelvorkommen nicht
vollständig ausgeschlossen werden kann. Sofern der Verdacht auf Kampfmittel aufkommt, sind die Arbeiten sofort einzustellen und der Kampfmittelbeseitigungsdienst über die Stadt Berlin bzw. über die nächste Polizeitdienststelle zu informieren.

1.17
GEMÄSS DER BAUSTELLENVERORDNUNG
GETROFFENE MASSNAHMEN.
Generell sind Auflagen, Vorschriften und gesetzliche Bestimmungen durch den AN einzuhalten.
Es ist ein verantwortlicher Bauführer schriftlich zu benennen, der neben der Einhaltung und Überwachung der baupolizeilichen Bestimmungen und den Unfallverhütungsvorschriften auch Anweisungen und
Forderungen des Sicherheits- und Gesundheitskoordinators entgegennimmt und umsetzt.

1.18
BESONDERE ANORDNUNGEN, VORSCHRIFTEN UND MASSNAHMEN DER EIGENTÜMER (ODER DER ANDEREN WEISUNGSBERECHTIGTEN) VON LEITUNGEN, KABELN, DRÄNEN, KANÄLEN, STRASSEN, WEGEN, GEWÄSSERN,
GLEISEN, ZÄUNEN UND DERGLEICHEN IM BEREICH DER
BAUSTELLE.
Die Arbeiten an den Außenanlagen sind zu einem erheblichen Teil im unmittelbaren Bereich von Versorgungsleitungen durchzuführen. Die hiermit verbundenen Einschränkungen und Vorschriften zum Schutz der Leitungen sind bei der Kalkulation zu berücksichtigen.

2. ANGABEN ZUR AUSFÜHRUNG

2.1
ARBEITSABSCHNITTE, ARBEITSUNTERBRECHUNGEN
UND ARBEITSBESCHRÄNKUNGEN
Es ist beabsichtigt die Fertigstellung im November 2026 durchzuführen.

Vor Baubeginn ist vom Auftragnehmer ein vollständiger
Bauzeitenplan inkl. der Beschreibung der einzelnen geplanten Arbeitsschritte zu vorzulegen.
Eventuelle Arbeitsunterbrechungen, bedingt durch Vernässung, Frost und andere, witterungsbedingte Ausfallzeiten, sind mit den Einheitspreisen abgegolten.
Eine Arbeitsunterbrechung ist noch am gleichen Tag der Bauleitung schriftlich (Fax/Mail) und telefonisch unter Angabe der Gründe anzuzeigen.

2.2
BESONDERE ERSCHWERNISSE WÄHREND DER AUSFÜHRUNG
Die Herstellung der Außenanlagen ist unter den entsprechenden verkehrsbetrieblichen Einschränkungen (Fußläufiger, Rad-, und Autoverkehr) im Bereich der umliegenden Straßen durchzuführen. Dieser Umstand ist in die Einheitspreise einzukalkulieren.
Auf den sorgfältigen Schutz der anderen vorhandenen
Bauteile wird besonders hingewiesen.
Fällt während der Gesamtausführung nachträgliches Anarbeiten an, so sind diese Arbeiten mit den Einheitspreisen abgegolten.

2.3
BESONDERE ANFORDERUNGEN AN DIE  AUSTELLENEINRICHTUNG UND ENTSORGUNGSEINRICHTUNGEN.
Der bei den Arbeiten anfallende Schutt (Bauschutt, Verpackungsmaterial und sonstige Abfälle) ist getrennt in Behältern des Auftragsnehmers zu sammeln. Schutt und andere Abfälle sind ordnungsgemäß zu entsorgen.

2.4
BESONDERHEITEN DER REGELUNG UND SICHERUNG DES VERKEHRS
Das Baufeld / Die Zufahrt grenzt an, öffentl. Straßenraum. Entsprechende Genehmigungen und Abstimmungen sind durch den  Auftragnehmer einzuholen und abzustimmen. Die Aufwendungen hierfür sind in die entsprechenden Positionen einzukalkulieren.

2.5
ART UND UMFANG DER VOM AUFTRAGGEBER VERLANGTEN EIGNUNGS- UND GÜTENACHWEISE.
Auf Verlangen des AG hat der AN für Baustoffe Eignungs-und Gütenachweise zu erbringen. Besagte Nachweise haben eindeutig darüber Aufschluss zu geben, dass bei Verwendung bestehende Vorschriften und Anforderungen an Belastbarkeit, Tragfähigkeit, Dauerhaftigkeit und Umweltverträglichkeit nicht berührt werden.
Ebenso behält sich der AG vor, Baustoffe und Materialien durch den vom AN vorgelegte Muster in ausreichender Größe und Zahl vor der Verwendung bzw. in eingebautem Zustand zu prüfen.
Die angelieferten Stoffe sind in den Tagesberichten aufzuführen. Die Tageberichte sind wöchentlich dem AG vorzulegen.
Werden im Angebot keine Hersteller und/oder Fabrikatangaben eingetragen wird das Leitfabrikat gemäß des Ausschreibungstextes Vertragsbestandteil.

2.6
VERWENDUNG AUF DER BAUSTELLE GEWONNENER STOFFE
Werden während der Bauphase Stoffe und Materialien im
Baubereich gewonnen, mit deren Weiterververwendung eine
gleichwertige Leistung wie mit neu gelieferten Materialien erzielt werden kann, hat der AN die örtliche Bauleitung unverzüglich in Kenntnis zu setzen.

2.7
LAGERUNG UND TRANSPORT VON STOFFEN
UND BAUTEILEN DURCH DEN AUFTRAGGEBER
Aufenthalts- und Lagerräume, bzw. Transporteinrichtungen werden vom Auftraggeber nicht zur Verfügung gestellt.

2.8
BENUTZUNG VON TEILEN DER LEISTUNG VOR DER ABNAHME.
Die Nutzung von Teilen der Leistungen vor der Abnahme durch z.B. Anwohner entbinden den Auftragnehmer grundsätzlich nicht von der Verpflichtung zum Schutz der ausgeführten Leistung (siehe auch VOB/B § 7).
Die Beweispflicht liegt bis zum Zeitpunkt der erfolgten Abnahme beim Auftragnehmer.

2.9
ABRECHNUNG NACH BESTIMMTEN ZEICHNUNGEN ODER TABELLEN.
Abgerechnet werden in sich abgeschlossene Leistungen nach gemeinsamen Aufmaß mit dem AG, bzw. dessen Vertretung. Der Auftraggeber (AG) ist vom AN zum gemeinsamen Aufmaß schriftlich aufzufordern, Vorlaufzeit 3 Arbeitstage.
Grundlage der Abrechnung ist das vom AN zu erbringende
vorab Aufmaß sowie Endaufmaß, die mit den Einheitspreisen abgegolten sind und gemeinsam mit der örtlichen Bauüberwachung durchzuführen und freizugeben ist.

Lieferscheine müssen das Lieferdatum, die Bezeichnung der Baustelle, den Namen der Annahmeperson, die KFZ- Zulassungsnummer des Fahrzeugs, den Namen des Fahrzeugführers enthalten. Weiter muss die genaue Bezeichnung der angelieferten Stoffe, bei Abfuhr auch der abgefahrenen Stoffe, sowie die entsprechende Positionsnummer vermerkt sein und durch Unterschrift der örtlichen Bauüberwachung bestätigt sein. Fehlen die o. a. Angaben, kann der AG den Nachweis verweigern.

Die angebotenen Einheitspreise beinhalten die Aufstellung von Revisionsplänen sämtlicher Leitungen, Anschlüsse, etc. aus dem Bereich des AN. Neben genauer Vermessung, Lage und Tiefe sind auf den Revisionsplänen ebenfalls die verwendeten Baustoffe anzugeben.

Prüfprotokolle- , berichte,  behördliche Genehmigungen und Abnahmebescheinigungen sind Bestandteil der angebotenen, fertigen Leistung und sind spätestens bei Fertigstellung dem AG auszuhändigen.

Mengenansätze der nachfolgend beschriebenen Leistungen resultieren, soweit im Leistungstext nicht ausdrücklich beschrieben, aus der Addition von Teilflächen und Teilmengen. Es wird hier ausdrücklich darauf hingewiesen, dass einzelne Abschnitte nach Baufortschritt  separat bearbeitet werden.

*Hinweis: Termine*
Termine
Geplanter Beginn der Baumaßnahme
im Bereich des Garten- und Landschaftsbau:
07.09.2026

Geplante Fertigstellung:
20.11.2026

*Hinweis: Plan*
Plan:

### Bereich 02 Landschaftsgärtnerische Arbeiten

#### Abschnitt 02.01 VORBEREITENDE ARBEITEN

**02.01.0010 Einrichten, Vorhalten und Räumen der Baustelleneinrichtung**
Einrichten, Vorhalten und Räumen der Baustelleneinrichtung
für sämtliche in der Leistungsbeschreibung aufgeführten Leistungen für die Dauer der vertraglichen Bauleistungen, einschl. Absperrung der Baustelleneinrichtungsfläche(n)
nach Wahl des AN, unter Berücksichtigung der Unfallverhütungsvorschriften, Gestellung von Bauwasser, Baustrom, Sanitäreinrichtung und Aufenthaltsräume für die auf der Baustelle beschäftigten Arbeitskräfte des AN und seiner eventuellen Nachunternehmer, Reinigung der bearbeiteten Baufläche und des Straßenbereichs von Verschmutzungen aus dem Bereich des AN, Wiederherstellung der Flächen der Baustelleneinrichtung und Lagerplätze (auch Bodenlagermieten) in den ursprünglichen Zustand, soweit in der nachfolgenden Leistungsbeschreibung nicht ausdrücklich anders erwähnt,sowie sämtliche Leistungen aus den vorgeschalteten Vertragsbedingungen.
Menge: 1,000 psch

**02.01.0020 Bauzaun aufstellen, vorhalten und beseitigen**
Bauzaun aufstellen für die Dauer der vertraglichen
Ausführungsfrist vorhalten und beseitigen. Ausführung
als Fertig-Montagezaun, Zaunhöhe
über Boden 2,05 m, einschl. Betonfüße und Verschrauben
der Zaunfelder miteinander. Dreimaliges Umsetzen auf
dem Baufeld in Teilen zur Abgrenzung von Teilbereichen
ist in den Einheitspreis einzurechnen.
Menge: 60,000 m

**02.01.0030 Mobile Bodenschutz aus Stahlplatten**
Mobiler Bodenschutz aus Stahlplatten, B >/= 3 m
Baustraße erstellen, für den Zeitraum der  Bauphase
vorhalten, nach Abschluss der Maßnahme rückbauen und abfahren;
Breite: >/= 3 m
Ausführungsbereich: zwischen öffentlichem Gehweg, über Nachbargrundstück bis zum Baufeld
Sämtliche Wiederherstellungsarbeiten der Oberflächen in den ursprünglichen Zustand nach Rückbau der Baustraße sind mit in diese Position einzukalkulieren.
Menge: 35,000 m

**02.01.0040 Reinen Bauschutt entsorgen**
Reinen Bauschutt
nach Aufforderung durch den Auftraggeber, lösen, laden und entsorgen.
Material: Abgebundener Beton
Putz / Mörtel
Klinker- / Beton- Natursteinpflasterreste
Keramik / Fliesen
Zement
Kiese und Sande ohne bindige Bestandteile.

Es handelt sich hierbei ausschließlich um Abfälle anderer Gewerke.
Es ist nicht der Bauschutt der nachfolgenden Positionen gemeint.
Menge: 12,000 t

**02.01.0050 Restabfälle, belastet, entsorgen**
*** Bedarfsposition ohne GB
Restabfälle nach Aufforderung durch den Auftraggeber aufnehmen, laden und entsorgen.
Material: z.B imprägniertes Holz, nach Trennung und Sortierung anfallende gemischte Reststoffe mit Schadstoffanteilen.
Zuordnungswert > LAGA Z 2
Einschließlich Beantragung des Begleitscheins bei der
zuständigen Behörde.

Es handelt sich hierbei ausschließlich um Abfälle anderer Gewerke.
Es ist nicht der Abfall der nachfolgenden Positionen gemeint.
Menge: 1,000 t

**02.01.0060 Pflaster- und Plattenbelag aufnehmen und entsorgen**
Unterschiedliche Pflaster- und Plattenbelag inkl. Ausgleichschicht sowie
einfassender Rückenstütze aufnehmen, laden und
entsorgen.
hier größtenteils: Betonplatten i.M. 75-50/50 cm, Rechteckpflaster/Verbundpflaster/ Doppel-T / Knochenpflaster ca. 10/20cm,
Steinstärke bis 8cm
Ausbauort: kombinierte Platten- und Pflasterflächen
Bereich Wohnwege, Terrasse am Sandkasten und Parkplatz, Plattenstreifen am Haus
Menge: 115,000 m²

**02.01.0070 Pflasterbelag und Rasensteine aufnehmen und bauseits lagern**
Pflasterbelag und Rasengittersteine aufnehmen und seitlich für den Wiedereinbau lagern. Ausgleichsschicht aufnehmen und entsorgen.
hier größtenteils: Rasensteine, Doppel-T / Knochenpflaster
Ausbauort: kombinierte Rasenpflaster und Pflasterflächen
Bereich Parkplatz, neuer Müllstellplatz
Menge: 25,000 m²

**02.01.0080 Mauerscheiben 1,00m hoch lösen, aufnehmen und bauseits lagern**
Mauerscheiben 1,00m hoch und 0,50m Breite lösen, aufnehmen und bauseits lagern, inkl. möglicher Eckelemente. Aushub bauseits nach Stoffen (Oberboden / Unterboden) getrennt lagern.
Fundament (Beton- und ggf. Schottertragschicht) der Mauerscheibe abbrechen. Entstehenden Bauschutt laden und entsorgen.
Menge: 30,000 m

**02.01.0090 Betonblockstufe abbrechen und entsorgen**
Betonblockstufe (35/15/100) einschließlich Betonfundament
abbrechen, laden und entsorgen.
Menge: 6,000 m

**02.01.0100 Tiefbord abbrechen und entsorgen**
Diverse Tiefbord bis zu 8/25/100 cm einschließlich  Betonfundament (ca.
20 x 30 cm)
aufnehmen, laden und entsorgen.

Ausbauort: Einfassungen Pflaster- und Plattenflächen, Sandkasten.
Menge: 70,000 m

**02.01.0110 Holzpalisaden abbrechen und entsorgen**
Vorhandenen teils angerottete Holzpalisaden in diversen Größen inklusive Fundament aufnehmen, laden und entsorgen.
Durchschnittlich 20cm Durchmesser, sichbare Länge circa 40cm.
Menge: 50,000 Stk

**02.01.0120 Lampe entsorgen**
Vorhandene Lampe mitsamt Bodenverankerung / Fundament zrückbauen aufnehmen, laden und entsorgen.
Menge: 1,000 Stk

**02.01.0130 Kiesflächen aufnehmen und entsorgen**
Vorhandene Kiesflächen unterhalb der beiden Treppenanlagen am Haus aufnehmen und entsorgen.
Menge: 8,000 m²

#### Abschnitt 02.02 RODUNGSARBEITEN

*Hinweis: Die zu rodenden Gehölze befinden sich im unmittelbaren*
Die zu rodenden Gehölze befinden sich im unmittelbaren
Außenanlagen- und Gebäudebereich. Das abschnittsweise
Abtragen der Gehölze unter der Beihilfe eines
Hubsteigers, bzw. der Klettertechnik ist bei der
Kalkulation in jedem Fall zu berücksichtigen.
Die Rodung der Wurzelstubbe kann wahlweise auch mit der
Stubbenfräse erfolgen. Eine zusätzliche Vergütung je
nach Wahl der Wurzelrodung erfolgt nicht.
Rodung des Wurzelstockes hat bis 30cm unter Niveau zu erfolgen.
Die Rodung der Gehölzflächen und das Abschieben der
Vegetationsschicht erfolgt zum Teil in Traufbereichen
verbleibender Gehölze. Die Erschwernisse für das Arbeiten in
diesen Bereichen zur Schonung der Wurzelbereiche sind
in die folgenden Positionen einzukalkulieren.

**02.02.0010 Wurzelstubben roden 20-40cm,**
*** Bedarfsposition ohne GB
Laub- und Nadelbaumwurzel roden,
Stammdurchmesser 40 -60 cm,
Rodung des Wurzelstockes.
Standfeste Auffüllung der Grube entsprechend der
vorgefundenen Bodenschichten.
Material laden und abfahren und entsorgen.

Diese Position meint eventuell noch vorhandene Wurzeln in den Vegetationsflächen.
Die Anerkennung der Leistung erfolgt nur mit fotografischem eindeutigem Nachweis.
Menge: 5,000 St

**02.02.0020 Wurzelstubben roden 41-60cm,**
*** Bedarfsposition ohne GB
Laub- und Nadelbaumwurzel roden,
Stammdurchmesser 40 -60 cm,
Rodung des Wurzelstockes.
Standfeste Auffüllung der Grube entsprechend der
vorgefundenen Bodenschichten.
Material laden und abfahren und entsorgen.

Diese Position meint eventuell noch vorhandene Wurzeln in den Vegetationsflächen.
Die Anerkennung der Leistung erfolgt nur mit fotografischem eindeutigem Nachweis.
Menge: 5,000 St

**02.02.0030 Laubbäume roden 20-40cm,**
Laub- und Nadelbäume  fällen,
Stammumfang 20 -40 cm,
Wuchshöhe ca. 10-12 m
inkl. Rodung des Wurzelstockes. Stammumfang
in 1 m Höhe gemessen.
Standfeste Auffüllung der Grube entsprechend der
vorgefundenen Bodenschichten
Material laden und abfahren und ordnungsgemäß
entsorgen.
Menge: 5,000 St

**02.02.0040 Laubbäume roden 41-60cm,**
Laub- und Nadelbäume  fällen,
Stammumfang 41 -60 cm,
Wuchshöhe ca. 12-15 m
inkl. Rodung des Wurzelstockes. Stammumfang
in 1 m Höhe gemessen.
Standfeste Auffüllung der Grube entsprechend der
vorgefundenen Bodenschichten
Material laden und abfahren und ordnungsgemäß
entsorgen.
Menge: 3,000 St

**02.02.0050 Laubbäume roden 61-80cm,**
Laub- und Nadelbäume  fällen,
Stammumfang 61 -80 cm,
Wuchshöhe ca. 15-20 m
inkl. Rodung des Wurzelstockes. Stammumfang
in 1 m Höhe gemessen.
Standfeste Auffüllung der Grube entsprechend der
vorgefundenen Bodenschichten
Material laden und abfahren und ordnungsgemäß
entsorgen.
Menge: 4,000 St

**02.02.0060 Laubbaum roden**
Laubbaum (Birke Lfd. Nr. 1482)  fällen,
Stammumang 125 cm,
Wuchshöhe ca. 20 m
inkl. Rodung des Wurzelstockes. Stammumfang
in 1 m Höhe gemessen.
Standfeste Auffüllung der Grube entsprechend der
vorgefundenen Bodenschichten
Material laden und abfahren und ordnungsgemäß
entsorgen.

Teile des Stammholzes verbleiben auf der Baustelle, gemäß Absprache mit der Bauleitung.  Lagerung bauseits.
Menge: 1,000 St

**02.02.0070 Laubbaum roden**
Laubbaum (Birke Lfd. Nr. 1478)  fällen,
Stammumang 123 cm,
Wuchshöhe ca. 18 m
inkl. Rodung des Wurzelstockes. Stammumfang
in 1 m Höhe gemessen.
Standfeste Auffüllung der Grube entsprechend der
vorgefundenen Bodenschichten
Material laden und abfahren und ordnungsgemäß
entsorgen.

Teile des Stammholzes verbleiben auf der Baustelle, gemäß Absprache mit der Bauleitung.  Lagerung bauseits.
Menge: 1,000 St

**02.02.0080 Laubbaum roden**
Laubbaum (Pappel Lfd. Nr. 1500)  fällen,
mehrstämmig, Stammumfänge circa 180 cm, 230cm und 220cm
Wuchshöhe ca. 15 m
inkl. Rodung des Wurzelstockes. Stammumfang
in 1 m Höhe gemessen.
Standfeste Auffüllung der Grube entsprechend der
vorgefundenen Bodenschichten
Material laden und abfahren und ordnungsgemäß
entsorgen.

Teile des Stammholzes verbleiben auf der Baustelle, gemäß Absprache mit der Bauleitung. Lagerung bauseits.
Menge: 1,000 St

**02.02.0090 Solitärstrauch bis 2m fällen, roden mehrstämmig**
Solitärstrauch fällen,
Wuchshöhe bis 2 m
Mehrstämmig
inkl. Rodung des Wurzelstockes. Material laden und entsorgen.
Standfeste Auffüllung der Grube entsprechend der
vorgefundenen Bodenschichten
Menge: 15,000 St

**02.02.0100 Solitärstrauch fällen mehrstämmig**
Solitärstrauch fällen,
Kronendurchmesser ca. 3 m,
Wuchshöhe ca. 2,50-5,00 m
Mehrstämmig
inkl. Rodung des Wurzelstockes. Stammdurchmesser
in 1 m Höhe gemessen.
Standfeste Auffüllung der Grube entsprechend der
vorgefundenen Bodenschichten
Material laden und abfahren und ordnungsgemäß
entsorgen.
Menge: 2,000 St

**02.02.0110 Vegetationsschicht abschieben**
Vegetationsschicht Wiesenfläche / Efeu- / Staudenaufwuchs  Aufwuchshöhe bis 20 cm, einschließlich Vegetationsnarbe, Wurzelraum,
Narbenstärke bis zu 10 cm stark
abschieben, laden und entsorgen.
Der Deckungsgrad der Wiese mit Grasbewuchs beträgt ca.
80 %.
Abrechnung nach Voraufmaß in der Horizontalprojektion.
Menge: 850,000 m²

#### Abschnitt 02.03 ERDARBEITEN

*Hinweis: Bauausführung*
Bauausführung
Jegliche Bodenverdichtung ist auf das für
die Bauausführung notwendige Maß zu reduzieren.
Die Lage der Fahrtrassen bzw. Baustraßen ist vor
Baubeginn mit der Bauleitung abzustimmen

Je nach Bodenart und Witterungsverlauf ist die
Bearbeitung von Böden bei Regen nicht erlaubt bzw.
mit der Bauleitung vorher abzustimmen. Dies gilt
insbesondere für schluff- und tonhaltige Böden
("Minutenböden").

Bei Regenwasserversickerung sind die Versickerungsbereiche unbedingt von Verdichtung freizuhalten
(Tabuzonen) und mit dauerhafter Absperrung zu versehen.

Abgrabungen, Aufschüttungen und das Befahren
innerhalb von Baumtraufen ist nicht gestattet.
Baumschutzmaßnahmen sind, sofern Konflikte absehbar, detailliert im Leistungsverzeichnis beschrieben. Ansonsten ist vorab die Bauleitung zu
informieren.

Weitergehende, nicht beschriebene Materialnachweise wie Körnungszusammensetzung, Un-
bedenklichkeit etc. sind auf Verlangen der
Bauleitung zu erbringen.

Werden Bodenmassen und Schüttgüter über
Mengennachweis nach Original-Lieferscheinen,
bzw. LKW-Kastenmaß
abgerechnet, so ist der angelieferten Menge
bei Oberboden 18 %, Schotter 20% und für
Füllboden 20 %
abzuziehen (Lockerungsfaktor).

Bodenlieferung und -arbeiten werden
nach Aufmaß und Nivellement (Urnivellement+
OK eingebautes Material) abgerechnet.
Das Nivellement ist unmittelbar vor Beginn der
Arbeiten gemeinsam mit der Bauleitung des AG
durchzuführen. Die entsprechenden, von der
Bauleitung abgezeichneten Feldnivellements
sind in der Reinfassung im Maßstab
M = 1:200 bzw. 1:100 der Bauleitung in 2- facher
Ausfertigung vorzulegen. Erd- und Bodenarbeiten
sind ohne die Zustimmung und Freigabe der
Bauleitung des AN untersagt.
Ein Soll-Ist Vergleich ist zu erbringen.

Zusätzlich geliefertes Material wird nach
Original-Lieferscheinen, die der Bauleitung zur
Abzeichnung vorgelegt werden müssen, abgerechnet.

Die Freigabe der Flächen zur Bearbeitung ist mit
der örtlichen Bauleitung abzustimmen.

Über die Lage von Versorgungsleitung hat der Anbieter
sich vorab zu informieren. Erschwerte
Arbeitsverhältnisse bedingt durch Versorgungsleitungen
oder sonstiger Hindernisse berechtigen zu keinerlei
Nachforderungen.

**02.03.0010 Sand aufnehmen, laden und entsorgen**
Spielsand im Bereich der zukünftigen befestigten
Flächen aufnehmen in Stärken von ca. 35 cm, laden und entsorgen.
Abtragungsort: ehemaliger Sandkasten
Menge: 8,000 m²

**02.03.0020 Oberboden aufnehmen, laden und seitlich einbauen**
Oberboden im Bereich der zukünftigen befestigten
Flächen aufnehmen in Stärken von ca. 35 cm, laden und
im Baustellenbereich nach Angabe der Bauleitung
seitlich wiedereinbauen in Stärken von ca. 10-30 cm.
ausgelesenes Wurzelmaterial ist ordnungsgemäß zu
entsorgen.

Transportweg bis 100 m
Abtragungsort: zukünftige befestigte Flächen die Erweiterung der Plattenfläche
Einbauort : vorh.  Vegetationsflächen
Menge: 45,000 m²

**02.03.0030 durchwurzelten Oberboden lösen, laden, abtransportieren**
Durchwurzelten Oberboden / Füllboden  profilgerecht lösen, laden, abtransportieren seitlich einbauen und teils entsorgen.
Abtragsdicke im Bereich vom Fahrradstellplatz i.M. 130 cm, im Bereich vom Spielplatz i.M. 30 cm
Abrechnung nach Aufmaß an der Entnahmestelle als feste
Masse.
Oberboden im Baustellenbereich nach Angabe der Bauleitung
seitlich wiedereinbauen in Stärken von ca. 10 cm.
Ausgelesenes Wurzelmaterial ist ordnungsgemäß zu
entsorgen.

Abtragungsort : hintere Ecke am Parkplatz, Bereich neuer Fahrradstellplatz sowie neuer Spielplatz
Menge: 65,000 m³

#### Abschnitt 02.04 GRÄBEN

**02.04.0010 Gräben für Stromleitungen erstellen**
Erstellung und Sicherung von Gräben für Stromleitungen, Aushub seitlich lagern.
Nach Fertigstellung der Leitungen ist der Graben zu verfüllen und zu verdichten. Hierbei ist zudem ein Trassenwarnband (bauseits gestellt) in ca. 30cm über bedeckter Leitung zu verlegen. Aushubtiefe bis 0,8m  Sohlbreite der Gräben bis 0,4 m, Bodenklasse 2 bis 5.
Menge: 95,000 m

#### Abschnitt 02.05 MAUERN, STUFEN, EINFASSUNGEN

**02.05.0010 Tiefbord 6/25/100, grau liefern und versetzen**
Tiefbordstein 6/25/100, Farbe grau, einseitige Fase liefern und z.T. in weiten Radien höhen- und fluchtgerecht in Beton versetzen.

Die Leistung versteht sich einschließlich der dazugehörigen Erdarbeiten, die zum Setzen der  Tiefborde notwendig sind.

Verlege-, bzw. Einbauort: Grenzbereich, Spielplatz, Kiesstreifen
Menge: 120,000 m

**02.05.0020 Tiefbordeinfassungen anpassen, Naßschneider**
Vorgenannte Tiefbordsteine an den Kanten und Anschlüssen mit Diamantschneider (Naßschneider) sauber anpassen.
Menge: 20,000 Stk

**02.05.0030 Rasenmähkante aus Betonstein als Beeteinfassung**
Rasenmähkante aus Betonstein Verlegung im Nut und Federsystem Material: Farbe: grau, mit Mikrofase, Maße: 33x16x4 cm liefern und versetzen,
Als Mähkante knirsch als Abgrenzung der Rasenfläche auf 10 cm dickem Fundament aus C12/C15 versetzen und mit einer Rückenstütze aus Beton C12/C15 versehen.
Sämtliche Anpassungsarbeiten an den Kanten und Anschlüssen mit Diamantschneider (Naßschneider) sind im Preis mit inbegriffen.

Hersteller z.B. Diephaus

Einbauort: Abgrenzung Vegetationsfläche
Menge: 150,000 m

**02.05.0040 Natursteinschüttung aus Kalkstein als Kiesstreifen liefern und einbauen**
Natursteinschüttung aus Kalkstein als Kiesstreifen liefern und
einbauen.
Einbaufläche: Kiesstreifen an der Fassade, in Kleinflächen unter den Treppen Einbaustärke 10-15 cm
Material: Anthrazitschwarzer Kalkstein, mit weißen Adern, Oberfläche gebrochen 16/32mm
Die Erschwernis beim kleinteiligen Einbau im Bereich
der Fassaden Traufstreifen ist im Angebotspreis zu berücksichtigen.

Vor Einbau ist das Material vom Bauherrn zu bemustern
und freizugeben.
Menge: 20,000 m²

**02.05.0050 Trockenfundament für Mauerscheiben und Stufenanlage**
Trockenfundament für nachstehend
beschriebene Mauerscheiben und Stufen
liefern und herstellen aus Hartkalkstein 0/45
oder gleichwertiger Art
Körnung: 0/45

Verformungsmodul Ev2 = 120 MN/ m2
Fundamentdicke im eingebauten Zustand: circa 50 cm
Fundamentabstufungen nach Höhe der
Winkelteile und Stufenanlage.
Abrechnung nach Aufmaß an der Einbaustelle als feste
Masse.
Menge: 18,000 m³

**02.05.0060 Bauseits gelagerte Betonwinkelstützwand Typ 105 / 50**
Bauseits gelagerte  und in nächster Pos. gelieferte Betonwinkelstützsteine in L- Form
als Stahlbetonfertigteil versetzen.
Betonwinkelstützmauer erstellen.

Vertikalschenkel 105 cm,
Horizontalschenkel 65 cm
Baulänge:  50 cm
Wanddicke:  12 cm.

inkl. Eckelemente
lot-, flucht- und höhengerecht versetzen
und Elemente vor Hinterfüllung mit Rundstahlstäben,
Durchmesser 14 mm, an rückseitig angebrachten Ösen
verbinden.
Stoßfuge mit dauerelastischem Dichtungsstreifen
herstellen (Kompriband od. glw.).
Bettung in Zementmörtelbett,  Dicke 5 cm
und Fundament aus C12/15, Dicke 10 cm,
Fundamentbreite  =  Horizontalschenkellänge + 20 cm.
In Einzellängen,
Im Anschluss die Mauerscheiben gemäß den geplanten Oberflächen mit bauseitigem Material verfüllen.

Einbauort Parkplatz,
Abfangung Gartenflächen
Menge: 37,000 m

**02.05.0070 Ergänzende Betonwinkelstützsteine liefern Typ 105 / 50 Lastfall A**
Ergänzende Betonwinkelstützsteine in L- Form
als Stahlbetonfertigteil, liefern
Betongüte C30/37 DIN 1045,DIN EN 206
Expositionsklasse erdseitig XC4
Expositionsklasse luftseitig XC4, XF4, XD1

Vertikalschenkel 105 cm,
Horizontalschenkel 65 cm
Baulänge:  50 cm
Wanddicke:  12 cm.

Sichtflächen in Sichtbeton, glatt geschalt
Sichtkanten gefast

Lastfall:  (A)5,0 kN/m² / bis 14°

liefern.
Menge: 15,000 Stk

**02.05.0080 Betonblockstufe**
Blockstufe aus Beton liefern und einbauen
Betonblockstufe, 15/35/100cm, Farbe: grau liefern und auf Beton versetzten.
Bettung in Zementmörtelbett,  Dicke 5 cm
und Fundament aus C12/15, Dicke 10 cm,
Menge: 6,000 m

**02.05.0090 Betonsteinpalisaden Höhe 80cm liefern und versetzten.**
Betonsteinpalisaden Höhe 80cm, 16,5/12cm groß liefern und einbauen.
Palisaden, Farbe: grau liefern und auf Beton zum Höhenabfang versetzten.
Fundament aus C12/15 Fachgerecht und  verbauen,
Sichtbare Höhe maximal 50cm
Abgerechnet wird nach verbauter Länge des Höhenabfang.
Im Bereich vom Spielplatz zum Beet.
Ggf. abgetreppter Einbau gemäß den örtlichen Gegebenheiten. Mögliche Anpassungsarbeiten durch Diamantschneider (Naßschneider) sind im Preis mit inbegriffen.

Hersteller z.B. Diephaus
Menge: 6,000 m

#### Abschnitt 02.06 TRAGSCHICHTEN PFLASTERARBEITEN

**02.06.0010 Dreilagige Noppenbahn liefern und verlegen**
Dreilagige Noppenbahn als vertikalen Fassadenschutz liefern und verlegen.
Die Noppenbahn ist im Zuge der Errichtung des
Kiesstreifen vor die Fassade zu legen.
Einzubauende Noppenbahnhöhe 50 cm, Noppenbahn bestehend aus Gleitfolie, Noppenbahn und Drainagevlies,
Noppenhöhe 8 mm
Noppenbahn aus Spezial-PE hoher Dichte.
Ohne Weichmacher, voll recyclingfähig.
Menge: 20,000 m

**02.06.0020 Ungebundene Tragschicht aufbereiten**
Ungebundene Tragschicht,aufbereiten.
Vorhandene Tragschicht ggf. aufbrechen und oberflächig nacharbeiten. Ggf. fehlendes Tragschichtmaterial (natürlicher Gesteinskörnungen 0/22)
liefern oder überschüssiges Material laden und entsorgen.
Nacharbeiten in einer Dicke von max. 10cm

Die Erschwernisse des Ausbaus durch das schollige
Aufbrechen der Tragschichten sind in dem Einheitspreis
einzukalkulieren.

Ort : hinterer Bereich des Parkplatz (ehemaliger und neuer Müllstellplatz), Plattenwege an den Mauerscheiben entlang.
Menge: 130,000 m²

**02.06.0030 Schottertragschicht 0/45 liefern und einbauen**
Schottertragschicht für Rad- und Gehwege aus natürlicher Gesteinskörnungen 0/45 liefern und einbauen.

Die Erschwernis beim kleinteiligen Einbau im Bereich
der Wegeflächen sowie einzelnen Terrasse ist im Angebotspreis zu berücksichtigen.
Einbauort: Wege und Terrasse
Menge: 70,000 m²

**02.06.0040 Rasensteine bauseits gelagert verlegen**
Rasensteine aus Beton, bauseits gelagert  fachgerecht verlegen, verfugen und abrütteln.
Die Vegetationskammern werden mit einem wasserdurchlässigen und tragfähigen Gemisch aus 10 Massen-% Oberboden der Bodengruppe 2 und 4 gemäß DIN 18915 Teil 1, 40 Massen-% Natursand der Körnung 0/4 mm und 50 Massen-% Splitt der Körnung 2/5 mm gefüllt. Dem Substrat ist ein Vorratsdünger mit 5 g/m²N beizufügen. Gemisch aufbringen und bis 1 cm unter Oberkante einkehren.
Im Anschluss fachgerecht ansäen.

Einschließlich Lieferung und Herstellung der
Pflasterbettung, Bettungsmaterial nach Norm, vorzugsweise kornabgestuftem Splittsandgemisch der Körnung 2/5 mm.
Die Filterstabilität von Fuge, Bettung und Tragschicht ist zu gewährleisten.
Einbaubereich: Übergangsbereiche Parkplatz
Menge: 10,000 m²

**02.06.0050 Rasensteine anpassen, Naßschneider**
Vorgenannte Rasensteine an den Kanten und Anschlüssen mit Diamantschneider (Naßschneider) sauber anpassen.
Mindeststeingröße 1/3 des Gesamtsteins.

Hinweis: Pflasterschnitte, die aufgrund einer fehlerhaften Ermittlung des Pflasterrasters durchzuführen sind, werden nicht
vergütet!
Menge: 8,000 m

**02.06.0060 Betonsteinpflaster bauseits gelagert verlegen**
Pflastersteine aus Beton Doppel-T-Pflaster, bauseits gelagert  fachgerecht verlegen, verfugen und abrütteln.

Einschließlich Lieferung und Herstellung der
Pflasterbettung, Bettungsmaterial nach Norm, vorzugsweise kornabgestuftem Splittsandgemisch der Körnung 0/5 mm.
Die Filterstabilität von Fuge, Bettung und Tragschicht ist zu gewährleisten.
Einbaubereich: Übergangsbereiche Parkplatz
Menge: 15,000 m²

**02.06.0070 Betonsteinpflaster 8cm stark, liefern und verlegen**
Pflastersteine aus Beton liefern und fachgerecht verlegen,
verfugen und abrütteln. Verlegung im Ellbogenverband
Material: Farbe: grau, mit Mikrofase, Maße: 20x10x8 cm

Einschließlich Lieferung und Herstellung der
Pflasterbettung, Bettungsmaterial nach Norm, vorzugsweise kornabgestuftem Splittsandgemisch der Körnung 0/5 mm.
Die Filterstabilität von Fuge, Bettung und Tragschicht ist zu gewährleisten.
Einbaubereich: Gehwege
Menge: 50,000 m²

**02.06.0080 Betonpflaster anpassen, Naßschneider**
Vorgenanntes Betonpflaster an den Kanten und Anschlüssen mit Diamantschneider (Naßschneider) sauber anpassen.
Mindeststeingröße 1/3 des Gesamtsteins.

Hinweis: Pflasterschnitte, die aufgrund einer fehlerhaften Ermittlung des Pflasterrasters durchzuführen sind, werden nicht
vergütet!
Menge: 25,000 m

**02.06.0090 Betonsteinplatten, 5cm stark liefern und verlegen**
Betonsteinplatten liefern und fachgerecht verlegen,
verfugen und abrütteln. Verlegung im Halbverband
Material: Farbe: grau, mit Mikrofase, Maße: 50x50x5 cm

Einschließlich Lieferung und Herstellung der
Pflasterbettung, Bettungsmaterial nach Norm, vorzugsweise kornabgestuftem Splittsandgemisch der Körnung 0/5 mm.
Die Filterstabilität von Fuge, Bettung und Tragschicht ist zu gewährleisten.
Einbaubereich: Terrasse und Wege im Gartenbereich
Menge: 130,000 m²

**02.06.0100 Betonplatten anpassen, Naßschneider**
Vorgenannte Betonsteinplatten an den Kanten und Anschlüssen mit Diamantschneider (Naßschneider) sauber anpassen.
Mindeststeingröße 1/3 des Gesamtsteins.

Hinweis: Plattenschnitte, die aufgrund einer fehlerhaften Ermittlung des Plattenrasters durchzuführen sind, werden nicht
vergütet!
Menge: 40,000 m

**02.06.0110 Einfassung der Plattenfläche mit Beton**
Plattenfläche seitlich zum Beet/ zur Rasenfläche mit Beton einfassen.
Randbereich der Platte 10cm breite in Mörtlebett anstelle von Pflasterbettung verbauen, zudem seitlich eine leichte Rückenstütze am Plattenrand hochzeihen. Beton aus C12/15
Menge: 150,000 m

#### Abschnitt 02.07 ZAUNBAUARBEITEN

**02.07.0010 Drehflügeltore H 2000mm, 1-flügelig, liefern und fachgerecht montieren,**
Drehflügeltor 1-flügelig, liefern und fachgerecht montieren,
Material wie nachstehend beschrieben:

Torhöhe in mm: 2000
Lichte Weite in mm, einflügelig: 1250mm
Torfüllung: Doppelstabgitter
Maschenweite ca. 50/200 mm, Drahtstärke 8/6/8 mm

Konstruktion:
Rahmenkonstruktion aus stabilem Quadratstahlrohr
60/40 mm mit einer Doppelstabgitterfüllung.
Eine stabileund vor Vandalismus geschützte Aufhängung verbindet Torflügel und Torpfosten (aus 80 x 80 mm
Quadratstahlrohr) sicher miteinander. Der Torflügel
hat einen Öffnungswinkel von 180°.
Das Tor wird komplett mit einem geräuschdämpfenden
Stahlanschlag, zwei Aluminiumschild mit Leichtmetall-Drückergarnitur, Schloss, Profilzylinder und Schlüsselsatz
(3 Stück) geliefert. Der Profilzylinder ist mit der Haustüranlage des Gebäudes  gleichschließend auszustatten.
Seitlich verfügen die Torpfosten über einen Mattenanschluss für den Stabgitterzaun.
Die Aufstellung versteht sich einschließlich der
Anbindung an den weiterverlaufenden Gartenzaun

Korrosionsschutz:
Maximaler Korrosionsschutz der Torflügel und Torpfosten
durch die Kombination von Verzinkung und hochwertiger
Pulverbeschichtung. Die Pulverbeschichtung ist absolut
lichtecht, festhaftend und abriebfest.
Farbe: RAL 7016 (anthrazitgrau)

Ausführung:
Das Tor ist gemäß den örtlichen Gegebenheiten zu verbauen. Die Pfosten werden in einem entsprechend groß dimensionierten Betonfundament verbaut.
Der Aushub ist einzuplanieren.

Nach dem Abbinden des Betons ist die gesamte Toranlage
genau einzujustieren.

Beschädigungen an der Verzinkung bzw. Beschichtung
werden mit Kaltzink und Farbe nachbehandelt.
Menge: 1,000 Stk

**02.07.0020 Stabgitterzaun 2000mm hoch, liefern und fachgerecht montieren**
Stabgitterzaun 2000. mm hoch (Gittermattenhöhe), liefern
und fachgerecht montieren,
Material wie nachstehend beschrieben:
Pfosten:
Bestehend aus Rechteckstahlrohren 60/40 mm (Länge gemäß Gitterhöhe), Abdeckung des Pfostens mit überstehender Alu-Kappe.
Montage der Gitter am Pfosten mit Klemmleiste, die mittels Innensechskantschraube M8 VA im Systemraster am Pfosten befestigt wird

Gittermatten:

Bestehend aus waagerecht verlaufenden Ø 8 mm doppelt
gegenüberliegenden,
punktgeschweißten Stahldrähten und senkrechten, im
Kreuzverbund
verschweißten, Ø 6 mm Stahldrähten, die einseitig (unten) ca.
30 mm stumpf überstehen.
oben glatter Abschluss durch querlaufenden Draht
Maschenweite: *50/200 mm normal,

Korrosionsschutz:
Maximaler Korrosionsschutz der Gittermatten und Pfosten
durch die Kombination von Verzinkung und hochwertiger
Pulverbeschichtung. Die Pulverbeschichtung ist absolut
lichtecht, festhaftend und abriebfest.
Farbe: RAL 7016 (anthrazitgrau)
alle Metallteile sind nach dem Schweißen hochwertig
verzinkt

Ausführung:
Der Zaun ist gemäß den örtlichen Gegebenheiten zu verbauen.
Die Pfosten werden in einem entsprechend groß dimensionierten Betonfundament verbaut.
Die Gittermatten werden an das Tor der Vorposition angeschlossen.
Der Aushub ist einzuplanieren.

Beschädigungen (durch Ablängung) an der Verzinkung bzw. Beschichtung werden mit Kaltzink und Farbe nachbehandelt.

Einbauort: Einfassung des Müllplatzes und des Fahrradstellplatzes
Menge: 17,000 m

**02.07.0030 ZULAGEPOSITION - Zusätzlicher Pfosten für 2000mm Zaun**
Zulage für das liefern und einbauen eines zusätzlichen Pfosten. Aufgrund der örtlichen Gegebenheiten sind zusätzliche Pfoste notwenig, um den Zaun Höhe 2000mm stabiel zu verbauen.
Menge: 1,000 Stk

**02.07.0040 Eckausbildung Stabgitterzaun 2000mm hoch**
Zulage für die Herstellung einer fachgerechten
Eckausbildung an der Gittermatte Höhe 1000mm.
Beschädigungen an der Verzinkung bzw. Beschichtung durch das passende Ablängen / Umlegen / Umbiegen werden mit Kaltzink und Farbe nachbehandelt.

Abrechnung nach Stück.
Menge: 15,000 Stk

**02.07.0050 Stabgitterzaun 1000mm hoch, liefern und fachgerecht montieren**
Stabgitterzaun 1000. mm hoch (Gittermattenhöhe), liefern
und fachgerecht montieren,
Material wie nachstehend beschrieben:
Pfosten:
Bestehend aus Rechteckstahlrohren 60/40 mm (Länge gemäß Gitterhöhe), Abdeckung des Pfostens mit überstehender Alu-Kappe.
Montage der Gitter am Pfosten mit Klemmleiste, die mittels Innensechskantschraube M8 VA im Systemraster am Pfosten befestigt wird

Gittermatten:

Bestehend aus waagerecht verlaufenden Ø 8 mm doppelt
gegenüberliegenden,
punktgeschweißten Stahldrähten und senkrechten, im
Kreuzverbund
verschweißten, Ø 6 mm Stahldrähten, die einseitig (unten) ca.
30 mm stumpf überstehen.
oben glatter Abschluss durch querlaufenden Draht
Maschenweite: *50/200 mm normal,

Korrosionsschutz:
Maximaler Korrosionsschutz der Gittermatten und Pfosten
durch die Kombination von Verzinkung und hochwertiger
Pulverbeschichtung. Die Pulverbeschichtung ist absolut
lichtecht, festhaftend und abriebfest.
Farbe: RAL 7016 (anthrazitgrau)
alle Metallteile sind nach dem Schweißen hochwertig
verzinkt

Ausführung:
Der Zaun ist gemäß den örtlichen Gegebenheiten zu verbauen.
Die Pfosten werden in einem entsprechend groß dimensionierten Betonfundament verbaut.
Der Aushub ist einzuplanieren.

Beschädigungen (durch Ablängung) an der Verzinkung bzw. Beschichtung werden mit Kaltzink und Farbe nachbehandelt.

Einbauort: Einfassung des Müllplatzes und des Fahrradstellplatzes, dieses dient als Absturzsicherung.
Menge: 26,000 m

**02.07.0060 ZULAGEPOSITION - Zusätzlicher Pfosten für 1000mm Zaun**
Zulage für das liefern und einbauen eines zusätzlichen Pfosten. Aufgrund der örtlichen Gegebenheiten sind zusätzliche Pfoste notwenig, um den Zaun Höhe 1000mm stabiel zu verbauen.
Menge: 3,000 Stk

**02.07.0070 ZULAGEPOSITION - Pfosten in Ausführung zum andübeln für 1000mm Zaun**
Zulage für das liefern und einbauen eines zusätzlichen Pfosten für 1000m Hohen Zaun zum andübeln.
Pfosten mit angeschweißter Winkelplatte zum aufdübeln liefern.
Die Pfosten an die eingebauten L-Steine im Bereich der Treppenanlage mittels Fußwinkelplatte montieren.
Größe der Fußplatte mind. 10/12cm, der im 90 Grad dazu stehende Schenkel ist mind. 12/12cm groß.
An der Fußplatte und an der Schenkelplatte sind jeweils mind. 4 Befestigungspunkte. Daran wird mit ausreichend dimensionierten Schrauben und Dübeln der Pfosten befestigt.

Beispielbild:
Menge: 2,000 Stk

**02.07.0080 Eckausbildung Stabgitterzaun 1000mm hoch**
Zulage für die Herstellung einer fachgerechten
Eckausbildung an der Gittermatte Höhe 1000mm.
Beschädigungen an der Verzinkung bzw. Beschichtung durch das passende Ablängen / Umlegen / Umbiegen werden mit Kaltzink und Farbe nachbehandelt.

Abrechnung nach Stück.
Menge: 15,000 Stk

#### Abschnitt 02.08 EINBAUTEN

**02.08.0010 Sitzbank Fa. Ziegler NATURA liefern und einbauen**
Sitzbank NATURA mit Rückenlehne der Firma Ziegler,

Artikel 736.137
Sitzbank NATURA
mit Rückenlehne
Sitzbank mit kastenförmigen Seitenteilen aus Stahlblech. Sitzfläche und Rückenlehne mit Holzbelattung.
Detailinformationen
Befestigungsart : zum Aufdübeln bei +/- 0 mm
Material Auflage : Holz
Oberfläche Auflage : unbehandelt
Holzart : FSC® 100%-zertifiziertes Jatoba
FSC : ja
Material Unterkonstruktion : Stahl
Oberfläche Unterkonstruktion : feuerverzinkt und pulverbeschichtet
Farbe: RAL 7016 (anthrazitgrau)
B x T x H : 2110 x 550 x 830 mm
Sitz- B x T x H : 2110 x 400 x 460 mm
Gewicht : 86 kg
Anlieferung : zerlegt

Lieferbezug:
Ziegler Metallbearbeitung GmbH
Gewerbepark am See 1
D- 01920 Nebelschütz
Tel. 0800-1004901 (kostenfreie Fachberatung)
ausschreibung@ziegler-metall.de

Bank liefern gemäß Herstellerangaben einbauen.
Zum aufdübeln der Bank im Vorfeld ein Betonfundament erstellen.
Hierfür in dem Bereich der späteren Verankerung zwei Betonfundamente aus C12/15 erstellen, Format 60/30cm, 60cm tief. Das Betonfundamtn schließt in der Oberfläche mit dem vorhanden Plattenbelag bündig ab und ist mit einer glatten Oberfläche erstellt.
Ort nach Angaben der Bauleitung
Menge: 1,000 Stk

**02.08.0020 Anlehnbügel Fa. Ziegler TAMPA liefern und einbauen**
Anlehnbügel der Firma Ziegler,
Ausführung:
TAMPA pulverbesch., Breite 850 mm, zum Einbetonieren
Nutzung : doppelseitig
Anzahl Stellplätze : 2 Stück
Produkttyp : Anlehnbügel
Material : Stahl
empfohlene Einbautiefe : 250 mm
Oberfläche : feuerverzinkt und pulverbeschichtet
Ausführung : ohne Innenbügel
Befestigungsart : zum Einbetonieren
Rohr-Ø/ Profilmaße : 80 x 10 mm
Höhe : 1100 mm
Gewicht : 20 kg
Höhe über Flur : 850 mm
Tiefe : 80 mm
Breite : 850 mm

Lieferbezug:
Ziegler Metallbearbeitung GmbH
Gewerbepark am See 1
D- 01920 Nebelschütz
Tel. 0800-1004901 (kostenfreie Fachberatung)
ausschreibung@ziegler-metall.de

Anlehnbügel liefern und gemäß Herstellerangaben einbauen.
Ort nach Angaben der Bauleitung
Menge: 8,000 Stk

**02.08.0030 Nistkasten Holzbeton 28mm Fa. NABU liefern und einbauen**
Nistkasten aus Holzbeton der Fa. NABU
28mm Einflugloch
Artikelnummer 907250115

Lieferbezug:
NABU Shop
https://www.nabu-shop.de/nistkasten-holzbeton-mit-nabu-wortmarke-28-mm

liefern und gemäß Herstellerangaben einbauen.
An vorh. Bäumen in 2-4 Meter Höhe genauer Ort nach Angaben der Bauleitung
Menge: 2,000 Stk

**02.08.0040 Nistkasten Holzbeton 32mm Fa. NABU liefern und einbauen**
Nistkasten aus Holzbeton der Fa. NABU
32mm Einflugloch
Artikelnummer 907260115

Lieferbezug:
NABU Shop
https://www.nabu-shop.de/nistkasten-holzbeton-mit-nabu-wortmarke-32-mm

liefern und gemäß Herstellerangaben einbauen.
An vorh. Bäumen in 2-4 Meter Höhe genauer Ort nach Angaben der Bauleitung
Menge: 2,000 Stk

**02.08.0050 Nistkasten Holzbeton 45mm Fa. NABU liefern und einbauen**
Nistkasten aus Holzbeton der Fa. NABU
45mm Einflugloch
Artikelnummer 906160119

Lieferbezug:
NABU Shop
https://www.nabu-shop.de/nistkasten-star-holzbeton

liefern und gemäß Herstellerangaben einbauen.
An vorh. Bäumen in 2-4 Meter Höhe genauer Ort nach Angaben der Bauleitung
Menge: 1,000 Stk

**02.08.0060 Insektenhotel XXL mit Schieferdach Fa. gartenetage liefern und einbauen**
Selbststehendes Insektenhotel XXL mit Schieferdach der Fa. gartenetage
Selbststehendes Insektenhotel XXL mit Schieferdach im Detail
Maße (B x H x T): ca. 76 x 178 x 17cm
Maße Nistkasten (B x H x T): ca. 66 cm x 106 cm x 12 cm
Länge Pfähle: ca. 95 cm
Abstand Pfähle: ca. 70 cm
Maße Bohrlöcher: ca. 6-8 mm
Maße Löcher Bambus: ca. 4-8 mm
Material: Holz
Füllmaterial: Holzwolle, Bambus, Tannenzapfen, Vollholz Fichte Tanne, Stroh
Gewicht: ca. 40 kg

inkl. Holzpfählen und Einschaghülsen

Lieferbezug:
gartenegae
https://gartenetage.de/insekten/insektenhotel/selbststehendes-insektenhotel-xxl-mit-schieferdach

liefern und gemäß Herstellerangaben einbauen.
Ort nach Angaben der Bauleitung
Menge: 1,000 Stk

**02.08.0070 Natursteinhaufen aus Moränen Findlingen erstellen**
Moränen Findlinge in einzelnen Haufen innerhalb der Vegetationsflächen aufhäufen.
Moränen Findlinge natürlich gerundet 20-80cm groß.

Ein Haufen sollte einen Durchmesser in der Grundfläche von 60 bis 80cm besitzen und aus unterschiedlich großen Steinen erstellt werden.
Position und Detailaussehen nach Angaben der Bauleitung.

Symbolbild:
Menge: 8,000 Stk

**02.08.0080 Moränen Findlingen positionieren**
Moränen Findlinge / naturlich gerundete Granitfindlinge einzeln innerhalb der Vegetationsflächen setzten.
Findlinge natürlich gerundet >100cm Kantenlänge groß.

Position und Detailaussehen nach Angaben der Bauleitung.
Menge: 10,000 Stk

**02.08.0090 Stammholzhaufen erstellen**
Bauseits gelagertes Stammholz in einzelnen Haufen innerhalb der Vegetationsflächen aufhäufen.

Ein Haufen sollte aus 8-15 Stammholzstücken in unterschiedlichen Längen, Einzellänge maximal 1 Meter erstellt werden.
Position und Detailaussehen nach Angaben der Bauleitung.

Symbolbild:
Menge: 12,000 Stk

#### Abschnitt 02.09 SPIELPLATZ

**02.09.0010 Nestschaukel der Fa. Kompan liefern und einbauen**
Nestschaukel der Fa.Kompan liefern und nach  Herstellerangaben einbauen
KSW92008-0910
Tor-Schaukel. Höhe: 2,5 m, mit Seilnest:, Ø100cm,
schwarz; Pfosten &Konnektoren: anthrazit

Achtung: Bei Verwendung eines Schalennestes oder
Schaukelnestes muss mindestens 0,11 m³ Beton pro
Pfosten eingebracht werden. Entgegen ggf. anders
lautender Informationen in der Montageanleitung.

Komponenten des Spielgerätes
Tor-Schaukel Rahmen
Nestschaukel Seilsitz: Ø ca. 100 cm
Farbe Nestschaukel Seil: RAL9005/ tiefschwarz
Farbe Nestschaukel Stoßdämpfer: schwarz
Höhe Überlieger ca. (in m): 2,5

Zertifizierung
nach EN1176

Verankerung
Verankerungsart: Tiefenverankerung - Stahl
Einbautiefe ca. (in cm): 90
Anzahl Verankerung ca.: 4
Maße Haltepfosten ca. (in mm): Ø 101,6 x 2
Farbe Pulverbeschichtung: RAL7016/ anthrazitgrau
Betongüte C25/ 30, sofern erforderlich

Montage nach Anleitung des Herstellers - Betonieren im Zuge der Montage

Allgemeine Produktinformationen
Fallraum ca. (Länge x Breite in cm): 225 x 771
Maximale freie Fallhöhe ca. (in cm): 143
Gerätemaße ca. (Länge x Breite x Höhe in cm): 319 x 184 x 255
Empfohlenes Alter: 2+
max. Anzahl gleichzeitiger Benutzer: 6
Material-Spezifikationen der Komponenten
Spezifikation Stahlpfosten
bandverzinkt und pulverbeschichtet
langlebig bei allen Wetterbedingungen und Temperaturen, hitzebeständig
enthält keine schädlichen Materialien oder Zusatzstoffe
Spezifikation Schaukelüberlieger
aus feuerverzinktem Stahl Ø ca. 101,6 mm
Spezifikation Eckverbinder Tor-Schaukel Rahmen
aus feuerverzinktem Stahl Ø ca. 101,6 x 2,9 mm
pulverbeschichtet
Spezifikation Nestschaukel (Seilsitz)
Nest aus verstärkten PA-Seilen, Ø ca. 16 mm
mit rutschfestem Rahmen als Stoßdämpfer (PP-Kern mit TPE Beschichtung)
Netz-Verbindungselemente (Nylon PA6 Lager), 2-teilig
4 Seilaufhängungen für Schwingseile
Seilenden mit Aluminiumklemmen (Nylon PA6 Lager)
Verbindung zum Seil mit Edelstahlkette
Schaukelaufhängung aus Edelstahl, beweglich über 2 Achsen
Menge: 1,000 Stk

**02.09.0020 Federwippe Pferd der Fa. Kompan liefern und einbauen**
Federwippe Pferd der Fa.Kompan liefern und nach  Herstellerangaben einbauen
M17201-12P
Federwippe Pferd, schwarz, Stahlverankerung (T 62
cm)

Thema Motiv: Tierwelt
Farbe Motivwand: RAL9005/ schwarz Anzahl Sitz aus TPE: 1
Farbe Sitz: grau Handgriffe Fußstütze Anzahl Feder: 1
Farbe Feder: RAL9005/ schwarz Inklusiv
Zertifizierung
nach EN1176
Verankerung
Verankerungsart: Tiefenverankerung - Stahl Einbautiefe ca. (in cm): 60 Anzahl Verankerung ca.: 1
Betongüte C25/ 30, sofern erforderlich
Montage nach Anleitung des Herstellers - Betonieren im Zuge der Montage

Allgemeine Produktinformationen
Fallraum ca. (Länge x Breite in cm): 235 x 350 Maximale freie Fallhöhe ca. (in cm): 60 Gerätemaße ca. (Länge x Breite x Höhe in cm): 35 x 96 x 82 Empfohlenes Alter: 1+
max. Anzahl gleichzeitiger Benutzer: 1

Material-Spezifikationen der Komponenten
Spezifikation HDPE
HDPE-Element - Stärke ca. 19mm; Farbschicht jeweils ca. 2mm, Kernschicht ca. 15mm; vollständig recyclebar alle Farben: zu +95% aus recyceltem Post-Consumer-Material von Lebensmittelverpackungsabfällen
Spezifikation Sitz aus TPE
aus Polypropylen (PP) mit Thermoplastischem Elastomer-Überzug (TPE) für gute Stoßdämpfung
Spezifikation Handgriffe Federwippe
aus hochwertigem, spritzgegossenem Polyamid (PA6) gute Verschleiß- und Schlagfestigkeit
Spezifikation Fußstützen Federwippe aus hochwertigem, spritzgegossenem Polyamid (PA6) gute Verschleiß- und Schlagfestigkeit
Spezifikation Feder für Wippgerät
Feder bestehend aus hochwertigem Federstahl nach EN 10270-1 Oberfläche hat eine Epoxid-Grundierung mit einer Polyester-Beschichtung Federn werden mit speziellen Klemmschutz-Elementen angebracht
Menge: 1,000 Stk

**02.09.0030 Rutsche der Fa. Kompan liefern und einbauen**
Rutsche der Fa.Kompan liefern und nach  Herstellerangaben einbauen
M35170-3418P
Rutsche, Edelstahl, Podesthöhe: 139 cm,
Stahlverankerung (T 60cm)

Edelstahlrutsche mit HDPE-Seitenwangen
Farbe HDPE-Seitenwand Treppe: RAL3001/ signalrot
Farbe HDPE-Seitenwangen Rutsche: RAL1006/ maisgelb
Anzahl HPL-Stufen: 4
PP-Haltestange im Dreiecksprofil
Zertifizierung
nach EN1176
Pfosten und Verankerung
Verankerungsart: Tiefenverankerung - Stahl
Verankerung Einbautiefe ca. (in cm): 60
Anzahl Verankerung ca.: 2
Betongüte C25/ 30, sofern erforderlich
Montage nach Anleitung des Herstellers - Betonieren im Zuge der Montage

Allgemeine Produktinformationen
Fallraum ca. (Länge x Breite in cm): 350 x 675
Maximale freie Fallhöhe ca. (in cm): 139
Gerätemaße ca. (Länge x Breite x Höhe in cm): 50 x 325 x 210
Empfohlenes Alter: 2+
max. Anzahl gleichzeitiger Benutzer: 3

Material-Spezifikationen der Komponenten
Spezifikation HDPE
HDPE-Element - Stärke ca. 19 mm; Farbschicht jeweils ca. 2mm, Kernschicht ca. 15 mm; vollständig recyclebar
alle Farben: zu +95% aus recyceltem Post-Consumer-Material von Lebensmittelverpackungsabfällen
Spezifikation HPL
HPL-Platte - Stärke ca. 17,8 mm; hochfest verpresste Holzfasern
hohe Verschleißfestigkeit und rutschfeste Oberfläche
Spezifikation PP-Griffstange
Innengestänge aus elektroverzinktem Stahl
Ummantelung im Dreiecksprofil 56,2 x 53 mm aus Polypropylen (PP)
Spezifikation Edelstahlrutsche mit HDPE-Seitenwangen
aus ca. 2 mm starkem Edelstahl (AISI 304)
HDPE-Seitenwangen - Stärke ca. 19 mm
Menge: 1,000 Stk

**02.09.0040 Fallschutzsand liefern und einbauen**
Fallschutzsand liefern und einbauen
Nach Spielplatznorm DIN EN 1176 in Verbindung mit DIN EN 1177 zertifizierten Fallschutzsand liefern und in 30cm Stärke einbauen. Oberfläche entsprechend der Anschlusshöhen provilieren.
Menge: 30,000 m³

#### Abschnitt 02.10 VEGETATIONSTECHNISCHE ARBEITEN

**02.10.0010 Planum Boden im Bereich Vegetationsflächen, +/- 2 cm**
Planum des vorhandenen Bodens zur Aufnahme des  Oberbodens im Bereich der
Vegetationsflächen
Auf- und Abtrag bis 20 cm,
zulässige Abweichung von der Nennhöhe +- 2 cm.
einschließlich der tiefgründigen Lockerung (30cm) des
Untergrundes, hierbei unter besonderer Beachtung des vorhandenen Wurzelwerkes, vermutlich nur in Teilbereichen möglich.
In Teilflächen gegliedert.
Menge: 850,000 m²

**02.10.0020 Oberboden liefern und einbauen**
Oberboden nach DIN 18915, Teil 1, Bodengruppe 4 bis
6, frei von Fremdstoffen, liefern und in
unterschiedlichen Stärken profilgerecht und
setzungsfrei einbauen und planieren.
Einbau in ebenen Pflanz- und Rasenflächen.
Eine Bodenprobe ist der Bauleitung vor Anlieferung des Bodens zur Abnahme vorzulegen.
Abrechnung nach Aufmaß an der Auftragsstelle.
Andeckung: 0,10 - 0.20 m.
Einschl. aller Erschwernisse und der erforderlichen Handarbeiten in den Randbereichen.
Menge: 125,000 m³

**02.10.0030 Vegetationsflächen fräsen/ lockern**
Vegetationsflächen  fräsen/lockern bis 20 cm einschl.
aussortieren von Wurzel- und Pflanzenresten.
Erschwernisse in Form von Handlockerungen in
Randbereichen und Traufbereichen vorh. Gehölze sind in
den Einheitspreis einzurechnen.
Unkräuter, Steine > 5 cm, Wurzelreste sind
ordnungsgemäß zu entsorgen.
Menge: 850,000 m²

**02.10.0040 Grobplanum Vegetationsflächen**
Grobplanum der Vegetationsflächen (Rasen-, Pflanzflächen
und Bankettbereiche)  herstellen, Abweichung von
Sollhöhe +/- 5 cm, Unkräuter, Steine > 5 cm,
Wurzelreste der entfernten Vegetationsschicht sind
abzulesen und zu entsorgen.
Erschwernisse in Form von Handlockerungen in
Randbereichen und Traufbereichen vorh. Gehölze sind in
den Einheitspreis einzurechnen.
Menge: 850,000 m²

**02.10.0050 Bodenverbesserung mit Oscorna-Bodenaktivator**
Oscorna-BodenAktivator
organisch-mineralischer NP-Dünger, 3 % N + 2 % P2O5,
35 % organische Substanz,
chloridarm. Bestehend aus Meeresalgenkalk,
Tonminerale, Urgesteinsmehl, Horn-, Knochen-, und
Federnmehl, Traubenkernschrot, Rapsschrot, Melasse.
Mit Spurenelementen wie Magnesium, Calcium,
Eisen, Schwefel, Jod, Mangan, Zink, Bor, Kupfer,
Molybdän, Kobalt, Kieselsäure.

Zur Vorbereitung des Bodens liefern,
gleichmäßig aufbringen und flach einarbeiten.
Bei allen Neuanlagen 20 kg je 100 m2 in den
Oberboden (0 - 30 cm) einmischen.
Menge: 170,000 kg

**02.10.0060 Düngung Pflanzfläche Oscorna-Animalin**
Oscorna-Animalin Gartendünger, organischer NPK-Dünger
7 % N, 4 % P2O5, 0,5 % K2O mit organisch gebundenen
Nährstoffen. Liefern, gleichmäßig verteilen und in die
Bodenoberfläche einarbeiten.
Auf Pflanzflächen 10 kg je 100 m2 aufbringen, hier circa 30qm Pflanzfläche
Menge: 25,000 kg

**02.10.0070 Vegetationsflächen mulchen organisch**
Vegetationsflächen nach dem Pflanzen gegen Verunkrautung und Austrocknung schützen mit Rindenmulch 0-40mm, gütegeschützt,
Dicke der Mulchdecke circa 8 cm
Abrechnung in der Horizontalprojektion.

Auf sämtlichen Pflanzflächen
Menge: 250,000 m²

**02.10.0080 Feinplanum**
Feinplanum zukünftiger Rasen-, Blumenwiesenflächen und Bankettbereiche
+/- 2cm herstellen.
Anschlüsse  sind 1 cm unter OK an befestigte Flächen
und Einfassungen herzustellen Steine und Fremdkörper >
5 cm sind abzulesen und zu entsorgen.
Menge: 540,000 m²

**02.10.0090 Einsaat RSM 2.3 Gebrauchsrasen / Spielrasen**
Fachgerechte Raseneinsaat mit Gebrauchsrasen RSM 2.3.,
Gebrauchsrasen/Spielrasen, gem.gültiger FLL-RSM Rasen
(Regel-Saatgutmischungen-Rasen)
Menge 25 g/m², liefern, erstellen und abwalzen. Der
Preis versteht sich einschließlich des ersten Schnittes
und aller Nebenarbeiten.
Menge: 540,000 m²

**02.10.0100 Einsaat Blumenwiese**
Fachgerechte Blumenwieseneinsaat mit Saatgut der Fa. Rieger Hofmann Schmetterlings-Wildbienen-Saum ( 100% Blumen), UG 2,
Mischungsanteil: 100% Blumen
Saatmenge 2g / m²Füllstoff zum Hochmischen aud 10g / m²
liefern, erstellen und abwalzen.
Menge: 50,000 m²

**02.10.0110 Düngung Rasenfläche Oscorna-Rasaflor**
Startdüngung zuvor genannter Rasenflächen
nach dem Auflaufen
Oscorna-Rasaflor Rasendünger granuliert, organischer
NPK-Dünger 8 % N, 4 % P2O5, 5 % K2O (pflanzlicher
Herkunft). Mit organisch gebundenen Nährstoffen.
Liefern, gleichmäßig verteilen
Auf Rasenfläche 10 kg je 100 m2 aufbringen, hier circa 30qm Pflanzfläche.
Menge: 55,000 kg

#### Abschnitt 02.11 PFLANZARBEITEN

*Hinweis: Allgemeine Hinweise Pflanzarbeiten*
Nachfolgend beschriebene Positionen aller Pflanzen
beinhalten das Abladen, den Transport innerhalb der
Baustelle, sowie die Lagerung und den Schutz der
Pflanzen gegen Austrocknung bis zur Pflanzung.
Maßnahmen / Pflege der Pflanzen nach Pflanzung ist
gesondert beschrieben und wird gesondert abgerechnet.

Nach der Anlieferung sind die Pflanzen unverzüglich zu
pflanzen. Sollte dieses nicht möglich sein beträgt die
maximale Lagerungszeit von Ballenpflanzen auf der
Baustelle 48 h nach Anlieferung, die maximale
Lagerungszeit für ballenlose Gehölze  beträgt max. 24 h
Stunden nach Anlieferung.Bis dahin sind geeignete
Maßnahmen vom AN zu treffen, die Schädigungen durch
Frost, Überhitzung, Austrocknung ausschliessen.
Nach Ablauf der vorgenannten Lagerungszeit sind die
Pflanzen geordnet und fachgerecht einzuschlagen und zu
wässern.
Einschlagsflächen sind nach Entnahme der Pflanzen zu
planieren und im vorherigen Zustand wieder
herzustellen.
Diese Leistungen zum Schutz der Pflanzung werden nicht
gesondert vergütet.
Es ist alleinige Sache des AN, den Bauablauf so zu
koordinieren, dass ein lückenloser, pflanzenschonender
Ablauf der Pflanzung gewährleistet ist. Dieses
beinhaltet
ebenfalls die abschnittsweise Anlieferung der
Pflanzungen nach Baufortschritt und Flächenfreigabe.

Die nachfolgend beschriebenen Pflanzarbeiten verstehen
sich einschließlich der Auslegung der Pflanzen vor der
Pflanzung, sowie den eventuell erforderlichen
Rückschnitt der Wurzeln und der Trieb. Der Kronenschnitt der Bäume ist ebenfalls inbegriffen.

Die angegebenen Pflanzenarten und Pflanzensorten sind
bindend.
Eine Lieferung von Alternativen ist nur zulässig nach
vorheriger Rücksprache mit der Bauherrin.

*Hinweis: Baumpflanzung*

**02.11.0010 Acer campestre H StU 16-18 3xv mDb liefern und pflanzen**
Acer campestre H StU 16-18 3xv mDb liefern, abladen und pflanzen, einschl. Herstellung des Giesrandes.
Ort der Pflanzung nach Angabe der Bauleitung.
Pflanzgrube profilgerecht verfüllen und unter Wasserzugabe einschlämmen, sodass vollständiger Bodenschluss gewährleistet ist.
Verdrängtes Aushubmaterial bauseits einplanieren.

Leistung einschließlich Gestellung und Transport des
Gieswassers.
Ballen muss bei Anlieferung im erdfeuchten Zustand
sein.
Menge: 1,000 Stk

**02.11.0020 Carpinus betulus H StU 16-18 3xv mDb liefern und pflanzen**
Carpinus betulus H StU 16-18 3xv mDb liefern, abladen und pflanzen, einschl. Herstellung des Giesrandes.
Ort der Pflanzung nach Angabe der Bauleitung.
Pflanzgrube profilgerecht verfüllen und unter Wasserzugabe einschlämmen, sodass vollständiger Bodenschluss gewährleistet ist.
Verdrängtes Aushubmaterial bauseits einplanieren.

Leistung einschließlich Gestellung und Transport des
Gieswassers.
Ballen muss bei Anlieferung im erdfeuchten Zustand
sein.
Menge: 1,000 Stk

**02.11.0030 Alnus glutinosa H StU 16-18 3xv mDb liefern und pflanzen**
Alnus glutinosa H StU 16-18 3xv mDb liefern, abladen und pflanzen, einschl. Herstellung des Giesrandes.
Ort der Pflanzung nach Angabe der Bauleitung.
Pflanzgrube profilgerecht verfüllen und unter Wasserzugabe einschlämmen, sodass vollständiger Bodenschluss gewährleistet ist.
Verdrängtes Aushubmaterial bauseits einplanieren.

Leistung einschließlich Gestellung und Transport des
Gieswassers.
Ballen muss bei Anlieferung im erdfeuchten Zustand
sein.
Menge: 1,000 Stk

**02.11.0040 Dreibock 350cm, Anbindung Baumgurt schwarz**
Pflanzenverankerung (Dreibock) aus Pfählen standfest einschlagen und durch Halbrundhölzer miteinander verbinden.

Pfahl aus Kiefer, unbehandelt, rund gefräst, gespitzt und gefast, Länge 350cm und Pfahlstärke 10cm.

Anbindung der Pflanze mit Baumgurt verrottungsfrei, schwarz, Breite 50mm (z.B. GROWtect Baumgurt) und Verwendung eines passenden Rindenschutzschlauchs, um das Scheuern des Baumgurtes an der Rinde zu vermeiden. Befestigung am Pfahl mit Befestigungsplättchen und je 2 Nägeln.

 Bezugsquelle: z.B. Hermann Meyer KG

25462 Rellingen, Mail: mail@meyer-shop.com
Österreich Mail: austria@meyer-shop.com
Menge: 3,000 Stk

*Hinweis: Freiwachsende Hecke*
Freiwachsende Hecke
Nachfolgende Sträucher als freiwachsende Hecke zur westlichen Grundstücksmauer auf einer länge von circa 25 Meter im Abstand von circa 1,80m leicht versetzt pflanzen

**02.11.0050 Amelanchier ovalis Str. 80-100cm 2xv C / mDb liefern und pflanzen**
Amelanchier ovalis Str. 80-100cm 2xv C / mDb liefern, abladen und pflanzen, einschl. Herstellung des Giesrandes.
Ort der Pflanzung nach Angabe der Bauleitung.
Pflanzgrube profilgerecht verfüllen und unter Wasserzugabe einschlämmen, sodass vollständiger Bodenschluss gewährleistet ist.
Verdrängtes Aushubmaterial bauseits einplanieren.

Leistung einschließlich Gestellung und Transport des
Gieswassers.
Ballen muss bei Anlieferung im erdfeuchten Zustand
sein.
Menge: 5,000 Stk

**02.11.0060 Colutea arborescens Str. 80-100cm 2xv C / mDb liefern und pflanzen**
Colutea arborescens Str. 80-100cm 2xv C / mDb liefern, abladen und pflanzen, einschl. Herstellung des Giesrandes.
Ort der Pflanzung nach Angabe der Bauleitung.
Pflanzgrube profilgerecht verfüllen und unter Wasserzugabe einschlämmen, sodass vollständiger Bodenschluss gewährleistet ist.
Verdrängtes Aushubmaterial bauseits einplanieren.

Leistung einschließlich Gestellung und Transport des
Gieswassers.
Ballen muss bei Anlieferung im erdfeuchten Zustand
sein.
Menge: 5,000 Stk

**02.11.0070 Cornus mas Str. 80-100cm 2xv C / mDb liefern und pflanzen**
Cornus mas Str. 80-100cm 2xv C / mDb liefern, abladen und pflanzen, einschl. Herstellung des Giesrandes.
Ort der Pflanzung nach Angabe der Bauleitung.
Pflanzgrube profilgerecht verfüllen und unter Wasserzugabe einschlämmen, sodass vollständiger Bodenschluss gewährleistet ist.
Verdrängtes Aushubmaterial bauseits einplanieren.

Leistung einschließlich Gestellung und Transport des
Gieswassers.
Ballen muss bei Anlieferung im erdfeuchten Zustand
sein.
Menge: 2,000 Stk

**02.11.0080 Sambucus nigra Str. 80-100cm 2xv C / mDb liefern und pflanzen**
Sambucus nigra Str. 80-100cm 2xv C / mDb liefern, abladen und pflanzen, einschl. Herstellung des Giesrandes.
Ort der Pflanzung nach Angabe der Bauleitung.
Pflanzgrube profilgerecht verfüllen und unter Wasserzugabe einschlämmen, sodass vollständiger Bodenschluss gewährleistet ist.
Verdrängtes Aushubmaterial bauseits einplanieren.

Leistung einschließlich Gestellung und Transport des
Gieswassers.
Ballen muss bei Anlieferung im erdfeuchten Zustand
sein.
Menge: 2,000 Stk

*Hinweis: Unterpflanzung der freiwachsenden Hecke*
Unterpflanzung der freiwachsenden Hecke
Unterpflanzt punktuell Staudeninseln, ansonsten Boden mit Rindenmulch abgedeckt (circa 125qm gesamt, circa 1/4 bepflanz)

**02.11.0090 Epimedium alpinum Tb liefern und pflanzen**
Epimedium alpinum Tb liefern, abladen und pflanzen.
Ort der Pflanzung nach Angabe der Bauleitung.
Pflanzgrube profilgerecht verfüllen und unter Wasserzugabe einschlämmen, sodass vollständiger Bodenschluss gewährleistet ist.
Verdrängtes Aushubmaterial bauseits einplanieren.

Leistung einschließlich Gestellung und Transport des
Gieswassers.
Ballen muss bei Anlieferung im erdfeuchten Zustand
sein.
Menge: 90,000 Stk

**02.11.0100 Waldsteinia ternata Tb liefern und pflanzen**
Waldsteinia ternata Tb liefern, abladen und pflanzen.
Ort der Pflanzung nach Angabe der Bauleitung.
Pflanzgrube profilgerecht verfüllen und unter Wasserzugabe einschlämmen, sodass vollständiger Bodenschluss gewährleistet ist.
Verdrängtes Aushubmaterial bauseits einplanieren.

Leistung einschließlich Gestellung und Transport des
Gieswassers.
Ballen muss bei Anlieferung im erdfeuchten Zustand
sein.
Menge: 120,000 Stk

**02.11.0110 Aquilegia vulgaris Tb liefern und pflanzen**
Aquilegia vulgaris Tb liefern, abladen und pflanzen.
Ort der Pflanzung nach Angabe der Bauleitung.
Pflanzgrube profilgerecht verfüllen und unter Wasserzugabe einschlämmen, sodass vollständiger Bodenschluss gewährleistet ist.
Verdrängtes Aushubmaterial bauseits einplanieren.

Leistung einschließlich Gestellung und Transport des
Gieswassers.
Ballen muss bei Anlieferung im erdfeuchten Zustand
sein.
Menge: 50,000 Stk

**02.11.0120 Geranium sylvatisum Tb liefern und pflanzen**
Geranium sylvatisum Tb liefern, abladen und pflanzen.
Ort der Pflanzung nach Angabe der Bauleitung.
Pflanzgrube profilgerecht verfüllen und unter Wasserzugabe einschlämmen, sodass vollständiger Bodenschluss gewährleistet ist.
Verdrängtes Aushubmaterial bauseits einplanieren.

Leistung einschließlich Gestellung und Transport des
Gieswassers.
Ballen muss bei Anlieferung im erdfeuchten Zustand
sein.
Menge: 70,000 Stk

**02.11.0130 Geranium sanguineum Tb liefern und pflanzen**
Geranium sanguineum Tb liefern, abladen und pflanzen.
Ort der Pflanzung nach Angabe der Bauleitung.
Pflanzgrube profilgerecht verfüllen und unter Wasserzugabe einschlämmen, sodass vollständiger Bodenschluss gewährleistet ist.
Verdrängtes Aushubmaterial bauseits einplanieren.

Leistung einschließlich Gestellung und Transport des
Gieswassers.
Ballen muss bei Anlieferung im erdfeuchten Zustand
sein.
Menge: 70,000 Stk

*Hinweis: Heckenpflanzung*
Heckenpflanzung am Spielplatz zum Nachbargrundstück

**02.11.0140 Ligustrum vulgare 125/150 liefern und pflanzen**
Ligustrum vulgare 125/150cm, 2xv, Co oder mDb liefern, abladen und pflanzen, einschl. Herstellung des Giesrandes.
Pflanzabstand: 2,5 Stück auf 1 Meter.
Ort der Pflanzung nach Angabe der Bauleitung.
Pflanzgrube profilgerecht verfüllen und unter Wasserzugabe einschlämmen, sodass vollständiger Bodenschluss gewährleistet ist.
Verdrängtes Aushubmaterial bauseits einplanieren.

Leistung einschließlich Gestellung und Transport des
Gieswassers.
Ballen muss bei Anlieferung im erdfeuchten Zustand
sein.
Menge: 25,000 Stk

**02.11.0150 Anbindung Heckenpflanzen**
Die Heckenpflanzen auf mittlerer Höhe (circa 80cm hoch) anbinden.
Hierzu Holzpfähle (Qualität 8cm Durchmesser, 150cm hoch) im Abstand von circa 3 Metern entlang der Heckenpflanzen setzten. Diese mit 3,8mm starkem Spanndraht in 80cm Höhe verbinden.
Die Heckenpflanzen am Draht anbinden.
Menge: 10,000 m

*Hinweis: Ergänzung der Bestandsfläche*
Ergänzung der Bestandsbepflanzung hinten zur östlichen Grundstücksgrenze (Ergänzung circa 25qm)

**02.11.0160 Berberis vulgaris Str. 40-60cm 2xv C/mDb liefern und pflanzen**
Berberis vulgaris Str. 40-60cm 2xv C/mDb liefern, abladen und pflanzen.
Ort der Pflanzung nach Angabe der Bauleitung.
Pflanzgrube profilgerecht verfüllen und unter Wasserzugabe einschlämmen, sodass vollständiger Bodenschluss gewährleistet ist.
Verdrängtes Aushubmaterial bauseits einplanieren.

Leistung einschließlich Gestellung und Transport des
Gieswassers.
Ballen muss bei Anlieferung im erdfeuchten Zustand
sein.
Menge: 10,000 Stk

**02.11.0170 Cotoneaster praecox Str. Breite 40-60cm 2xv Co liefern und pflanzen**
Cotoneaster praecox  Str. Breite 40-60cm 2xv Co liefern, abladen und pflanzen.
Ort der Pflanzung nach Angabe der Bauleitung.
Pflanzgrube profilgerecht verfüllen und unter Wasserzugabe einschlämmen, sodass vollständiger Bodenschluss gewährleistet ist.
Verdrängtes Aushubmaterial bauseits einplanieren.

Leistung einschließlich Gestellung und Transport des
Gieswassers.
Ballen muss bei Anlieferung im erdfeuchten Zustand
sein.
Menge: 20,000 Stk

*Hinweis: Niedrige Heckenpflanzung*
Niedrige Heckenpflanzung im Bereich der Mauerscheiben teilweise zweireihig gepflanzt in Abschnitten, insgesamt 33 Meter (80cm breit) und 8 Meter (50cm breit)

**02.11.0180 Taxus baccata He. 50-60cm 3xv C/mDb liefern und pflanzen**
Taxus baccata He. 50-60cm 3xv C/mDb liefern, abladen und pflanzen, einschl. Herstellung des Giesrandes.
Pflanzabstand: 2,5 Stück auf 1 Meter.
Ort der Pflanzung nach Angabe der Bauleitung.
Pflanzgrube profilgerecht verfüllen und unter Wasserzugabe einschlämmen, sodass vollständiger Bodenschluss gewährleistet ist.
Verdrängtes Aushubmaterial bauseits einplanieren.

Leistung einschließlich Gestellung und Transport des
Gieswassers.
Ballen muss bei Anlieferung im erdfeuchten Zustand
sein.
Menge: 20,000 Stk

**02.11.0190 Ligustrum vulgare Str. 60-80cm 2xv C liefern und pflanzen**
Ligustrum vulgare Str. 60-80cm 2xv C liefern, abladen und pflanzen, einschl. Herstellung des Giesrandes.
Pflanzabstand: 2,5 Stück auf 1 Meter.
Ort der Pflanzung nach Angabe der Bauleitung.
Pflanzgrube profilgerecht verfüllen und unter Wasserzugabe einschlämmen, sodass vollständiger Bodenschluss gewährleistet ist.
Verdrängtes Aushubmaterial bauseits einplanieren.

Leistung einschließlich Gestellung und Transport des
Gieswassers.
Ballen muss bei Anlieferung im erdfeuchten Zustand
sein.
Menge: 28,000 Stk

**02.11.0200 Rosa rugosa Str. 30-40cm 2xv C liefern und pflanzen**
Rosa rugosa Str. 30-40cm 2xv C liefern, abladen und pflanzen, einschl. Herstellung des Giesrandes.
Pflanzabstand: 4 St / m (2 zweireihig versetzt gepflanzt)
Ort der Pflanzung nach Angabe der Bauleitung.
Pflanzgrube profilgerecht verfüllen und unter Wasserzugabe einschlämmen, sodass vollständiger Bodenschluss gewährleistet ist.
Verdrängtes Aushubmaterial bauseits einplanieren.

Leistung einschließlich Gestellung und Transport des
Gieswassers.
Ballen muss bei Anlieferung im erdfeuchten Zustand
sein.
Menge: 44,000 Stk

**02.11.0210 Spiraea japonica 'Anthony Waterer' Str. 30-40cm 2xv C liefern und pflanzen**
Spiraea japonica 'Anthony Waterer' Str. 30-40cm 2xv C liefern, abladen und pflanzen, einschl. Herstellung des Giesrandes.
Pflanzabstand: 5 St / m (2 zweireihig versetzt gepflanzt)
Ort der Pflanzung nach Angabe der Bauleitung.
Pflanzgrube profilgerecht verfüllen und unter Wasserzugabe einschlämmen, sodass vollständiger Bodenschluss gewährleistet ist.
Verdrängtes Aushubmaterial bauseits einplanieren.

Leistung einschließlich Gestellung und Transport des
Gieswassers.
Ballen muss bei Anlieferung im erdfeuchten Zustand
sein.
Menge: 55,000 Stk

*Hinweis: Rankpflanzen*

**02.11.0220 Hydrangea petiolaris Str. 40-60cm 2xv C liefern und pflanzen**
Hydrangea petiolaris Str. 40-60cm 2xv C liefern, abladen und pflanzen, einschl. Herstellung des Giesrandes.
Ort der Pflanzung nach Angabe der Bauleitung.
Pflanzgrube profilgerecht verfüllen und unter Wasserzugabe einschlämmen, sodass vollständiger Bodenschluss gewährleistet ist.
Verdrängtes Aushubmaterial bauseits einplanieren.

Klettertriebe sind in dem Zaun oder an der Mauer zu befestigen.

Leistung einschließlich Gestellung und Transport des
Gieswassers.
Ballen muss bei Anlieferung im erdfeuchten Zustand
sein.
Menge: 6,000 Stk

**02.11.0230 Parthenocissus tricuspidata 'Veitchii' 60-100 Tb liefern und pflanzen**
Parthenocissus tricuspidata 'Veitchii' 60-100 Tb  liefern, abladen und pflanzen, einschl. Herstellung des Giesrandes.
Ort der Pflanzung nach Angabe der Bauleitung.
Pflanzgrube profilgerecht verfüllen und unter Wasserzugabe einschlämmen, sodass vollständiger Bodenschluss gewährleistet ist.
Verdrängtes Aushubmaterial bauseits einplanieren.

Klettertriebe sind in dem Zaun oder an der Mauer zu befestigen.

Leistung einschließlich Gestellung und Transport des
Gieswassers.
Ballen muss bei Anlieferung im erdfeuchten Zustand
sein.
Menge: 6,000 Stk

*Hinweis: Staudenmischpflanzung*

**02.11.0240 Staudenmischpflanzung Staudenpflanzung**
Staudenmischpflanzung vom Bund deutscher Staudengärtner  Mischung "Winterharmonie" erstellen.

Pflanzen wie nachfolgend aufgeführt für 60qm liefern und in Beetfläche pflanzen. (Bei abweichender Flächengröße sind die Mengen entsprechend anzupassen)

Gerüstbildner
Polystichum setiferum 'Proliferum Dahlem' 18 Stück
Begleitstauden
Helleborus-Orientalis Hybride 'Red Hybrids' 54 Stück
Heuchera villosa var. Macrorrhiza 36 Stück
Liriope muscari 'Ingwersen' 72 Stück
Bodendecker
Epimedium pubigerum 300 Stück
Menge: 60,000 m²

#### Abschnitt 02.12 FERTIGSTELLUNGSPFLEGE

*Hinweis: Die im LV beschriebenen Arbeiten der*
Die im LV beschriebenen Arbeiten der
Fertigstellungspflege beginnen nach der  Bestandsübergabe der vertragsgemäße Pflanzung bzw. Aussaat
und erstrecken sich über 12 Monate.
Danach erfolgt die Abnahme der Fertigstellungspflege.
Unabhängig davon erfolgt die Abnahme der Pflanzung im
letzten Drittel des folgenden Monats Juni
(Johannistrieb).
Fertigstellungspflege gemäß DIN 18916 und DIN 18917 und
entsprechend der in den nachfolgenden Positionen
aufgeführten Spezifikationen.
Pflegearbeiten sind in eigener Verantwortung des AN
nach Bedarf auszuführen. Jeder Arbeitsgang ist der Bauleitung einen Arbeitstag vor der Ausführung anzuzeigen.
Pflegerapporte sind der Bauleitung am Tag nach der Ausführung
der Arbeiten zu übersenden. Der Einheitspreis ist für
die jeweilig angegebene Anzahl der Arbeitsgänge zu berechnen. Mehr- oder Minderleistungen werden
linear entsprechend der gemeldeten und anerkannten
Anzahl der Arbeitsgänge sowie Pflanzen / Quadratmeter abgerechnet.
Nicht angemeldete bzw. nicht anerkannte Pflegegänge
werden nicht vergütet.
Die Verwendung chemischer Unkrautbekämpfungsmittel ist
nicht gestattet.
Während der Dauer der Fertigstellungspflege trägt der
AN die Beweislast (VOB Teil B). Das Recht auf
Nachbesserung u. Minderung liegt nach wie vor beim AG.
Bis zur Abnahme trägt der AN die Gefahr für die weitere
Entwicklung der Pflanzen/Ansaat.

**02.12.0010 Wässern der Bäume**
Bäume wässern.
Mindestwassermenge je Arbeitsgang 150 l / Gehölz
In die Bemessung der Arbeitsgänge sind die natürlichen
Niederschläge mit einzubeziehen.
Leistung einschließlich Gestellung und Transport des
Gieswassers.

Der Einheitspreis gilt für 15 Wässerungsgänge je Pflanze.
Natürliche Niederschläge sind zu berücksichtigen,
durch Rapportzettel anzuzeigen
Menge: 3,000 Stk

**02.12.0020 Wässern der Rank-, Strauch- und Heckenpflanzen**
Rank-, Strauch- und Heckenpflanzen wässern.
Mindestwassermenge je Arbeitsgang 30 l / Gehölz
In die Bemessung der Arbeitsgänge sind die natürlichen
Niederschläge mit einzubeziehen.
Leistung einschließlich Gestellung und Transport des
Gieswassers.

Der Einheitspreis gilt für 15 Wässerungsgänge je Pflanze (203 Pflanzen).
Natürliche Niederschläge sind zu berücksichtigen,
durch Rapportzettel anzuzeigen
Menge: 228,000 Stk

**02.12.0030 Wässern der Staudenflächen**
Beete / Vegetationsfläche wässern, Wasser liefern.
Circa 60 qm Staudenmischpflanzung und circa 35 qm Beetfläche = punktuell Staudeninseln, ansonsten Boden mit Rindenmulch abgedeckt (circa 125qm gesamt, circa 1/4 bepflanz)
Mindestwassermenge je qm pro Wässerungsgang = 25 Liter

Der Einheitspreis gilt für 15 Wässerungsgänge von 95m².

Natürliche Niederschläge sind zu berücksichtigen
durch Rapportzettel anzuzeigen
Menge: 95,000 m²

**02.12.0040 Wässern der Rasen- und Wildblumenfläche**
Rasenfläche und Wildblumenwiese wässern, Wasser liefern.
Circa 540 m² Rasenfläche und 50m² Wildblumenwiese
Mindestwassermenge je qm pro Wässerungsgang = 10 Liter

Der Einheitspreis gilt für 15 Wässerungsgängen von 590 m².
durch Rapportzettel anzuzeigen
Menge: 590,000 m²

**02.12.0050 Rasenfläche RSM 2.3 mähen**
Rasenflächen RSM 2.3 mit geeignetem Gerät mähen,

Mähgut aufnehmen, abfahren und entsorgen.

Der Einheitspreis gilt für 12 Mähgänge von 540m².
durch Rapportzettel anzuzeigen
Menge: 540,000 m²

**02.12.0060 Strauch- und Heckenpflanzen pflegen**
Strauch- und Heckenpflanzen pflegen
Kontrolle/Korrektur der Verankerung und des Giesrandes
Entfernen trockener und beschädigter Äste

Der Einheitspreis gilt für 3 Durchgänge bei 228 Pflanzen.
durch Rapportzettel anzuzeigen
Menge: 228,000 Stk

**02.12.0070 Heckenpflanzen schneiden**
Hecke in Form schneiden.
1. Schnitt Ende Juni
Der Einheitspreis gilt für 1 Durchgängen bei 172 Pflanzen.
durch Rapportzettel anzuzeigen
Menge: 172,000 Stk

#### Abschnitt 02.13 STUNDENLOHNARBEITEN

*Hinweis: Stundenlohn sind durch firmeneigene Arbeitskräfte nur*
Stundenlohn sind durch firmeneigene Arbeitskräfte nur
auf Anordnung des Bauherrn auszuführen. Der
Verrechnungssatz für die jeweilige Arbeitskraft umfasst
sämtliche Aufwendungen.

**02.13.0010 Facharbeiter**
Hier: Facharbeiter.
Menge: 10,000 Std

**02.13.0020 Vorarbeiter**
Hier: Vorarbeiter
Menge: 10,000 Std

**02.13.0030 Lkw + Fahrer 3,5-7,5 t**
Lkw einschl. Fahrer, Nutzlast über 3,5 bis 7,5 t,
Menge: 10,000 Std

**02.13.0040 Hydraulik Minibagger 1,5 to**
Hydraulik-Minibagger einschl. Fahrer, mit
Ketten-/Radfahrwerk,
Gesamtgewicht bis 1,5 to
Menge: 10,000 Std

USt %: 0,00
